# Armoire modulaire préfabriquée, à encastrer

- Propriété du fichier: CYPE Ingenieros S.A.
- Format: FIEBDC-3/2016
- Logiciel: Générateur de prix de la construction. CYPE Ingenieros, S.A.
- Date: 20/09/2024
- Zone géographique: Gabon
- Devise: XAF
- Coûts indirects: 3 %
- Frais généraux: 13 %
- Bénéfice: 6 %
- TVA: 18 %

## F Aménagements et finitions

### FK Menuiseries intérieures et meubles

#### FKA Armoires encastrées et placards

**FKA010** U Armoire modulaire préfabriquée, à encastrer.
Armoire modulaire préfabriquée, encastrée, à deux vantaux battants de 250x70x60 cm, de panneau aggloméré mélaminé, de 16 mm d'épaisseur, dans les côtés, le plafond, le sol et la division du coffre, et de 10 mm d'épaisseur dans le fond; feuille de 19 mm d'épaisseur et de 1,4 mm en PVC. Comprend le précadre, les traverses de bois pour l'appui de la base de l'armoire, le panneau en bois pour la base de l'armoire, les modules de colonne et les étagères de division dans le coffre, les moulures en MDF plastifiées, les couvre-joints, le socle et les autres ferrures, l'adhésif de réaction en polyuréthane, pour collage du bois et la mousse de polyuréthane pour remplissage de l'espace entre le précadre et l'armoire.
Inclut: Mise en place du précadre. Mise en place des traverses. Fixation de la base d'appui aux traverses. Montage de tous les éléments composant l'armoire modulaire. Hébergement et calage de l'armoire dans le précadre. Fixation de l'armoire au précadre. Ajustement final. Remplissage de l'espace entre le précadre et l'armoire avec de la mousse de polyuréthane. Mise en place des accessoires.
Critère pour le métré: Nombre d'unités prévues, selon documentation graphique du Projet.
Critère pour le mémoire: On mesurera le nombre d'unités réellement exécutées selon les spécifications du Projet.

| Code | U | Désignation | Quantité | Prix | Montant |
|---|---|---|---|---|---|
| mt18mva040 | kg | Adhésif de réaction en polyuréthane, pour collage du bois. (matériau) | 0.3 | 2871.9 | 861.570 |
| mt22eap010rb | U | Armoire modulaire préfabriquée, pour encastrer, à deux vantaux battants de 250x70x60 cm, de panneau aggloméré mélaminé, de 16 mm d'épaisseur, dans les côtés, le plafond, le sol et la division du coffre, et de 10 mm d'épaisseur dans le fond; feuille de 19 mm d'épaisseur et de 1,4 mm en PVC; barres de penderie en aluminium strié avec résistance au cintrage, couleur doré, avec supports latéraux de même couleur; charnières droites avec finition chromé (4 unités par porte) et poignées de couleur dorée pour portes battantes, avec précadre, traverses de bois pour l'appui de la base de l'armoire, panneau en bois pour la base de l'armoire, les modules de colonne et les étagères de division dans le coffre, les moulures en MDF plastifiées, les couvre-joints, le socle et les autres ferrures. (matériau) | 1 | 245037.42 | 245037.420 |
| mt22www040 | U | Aérosol de 750 ml de mousse adhésive autoexpansive, élastique, en polyuréthane monocomposant, de 25 kg/m³ de densité, conductivité thermique 0,0345 W/(mK), 135% d'expansion, élongation jusqu'à rupture 45% et 7 N/cm² de résistance à la traction, stable de -40°C à 90°C; à appliquer au pistolet; selon NF EN 13165. (matériau) | 0.1 | 7218.55 | 721.855 |
| mo017 | h | Compagnon professionnel III/CP2 menuisier bois. (main-d'œuvre) | 1.613 | 4211.7 | 6793.472 |
| mo058 | h | Ouvrier professionnel II/OP menuisier bois. (main-d'œuvre) | 0.807 | 2678.28 | 2161.372 |
| % | % | Frais de chantier des unités d'ouvrage | 2 % | 255575.689 | 5111.514 |
|  |  | Coûts directs |  |  | 260687.203 |

Déchets:
- pose: mt18mva040 Adhésif de réaction en polyuréthane, pour collage du bois; facteur de déchet 0.046245
- pose: mt22eap010rb; facteur de déchet 0.00245904
- pose: mt22www040; facteur de déchet 0.024

## Ressources

**mt18mva040** kg Adhésif de réaction en polyuréthane, pour collage du bois
Données techniques: Coût énergétique 144.471 MJ; Émission de CO2 7.014 kg; Code CED 17 09 04; Masse de l'élément 1 kg; Volume 0.000667 m3
Déchets:
- emballage: re170203 Plastique. (composant de déchet); quantité 0.003 kg; Code CED 17 02 03; Masse de l'élément 1 kg; Volume 0.001667 m3

**mt22eap010rb** U Armoire modulaire préfabriquée
Données techniques: Coût énergétique 2903.195 MJ; Émission de CO2 66.961 kg; Code CED 17 02 01; Masse de l'élément 71.8 kg; Volume 0.065273 m3
Déchets:
- emballage: re150101 Emballages en papier et en carton. (composant de déchet); quantité 0.262 kg; Code CED 15 01 01; Masse de l'élément 1 kg; Volume 0.001333 m3
- emballage: re170203 Plastique; quantité 0.135 kg
- emballage: re170604 Matériaux d'isolation distincts de ceux spécifiés dans les codes 17 06 01 et 17 06 03. (composant de déchet); quantité 0.014 kg; Code CED 17 06 04; Masse de l'élément 1 kg; Volume 0.001667 m3

**mt22www040** U Aérosol de 750 ml de mousse adhésive autoexpansive
Données techniques: Coût énergétique 4.178 MJ; Émission de CO2 0.208 kg; Code CED 17 06 04; Masse de l'élément 0.01875 kg; Volume 0.000031 m3
Déchets:
- emballage: re150104 Emballages métalliques. (composant de déchet); quantité 0.15 kg; Code CED 15 01 04; Masse de l'élément 1 kg; Volume 0.001667 m3
