# Peinture plastique avec texture lisse

- Propriété du fichier: CYPE INGENIEROS, S.A.
- Format: FIEBDC-3/2002
- Zone géographique: Gabon
- Devise: XAF
- Coûts indirects: 3.00 %
- Frais généraux: 13.00 %
- Bénéfice: 6.00 %
- TVA: 18.00 %

**FPE010** m² Peinture plastique avec texture lisse, couleur à choisir, finition mate, sur support prélaqué et/ou peint avec au moins 10% de la surface oxydée ou en mauvais état, de métal, lavé à haute pression avec de l'eau et une solution d'eau et d'eau de javel à 10%, rincé et séché, avec brossage et ponçage des zones oxydées ou en mauvais état, application d'une couche d'apprêt avec peinture et deux couches de finition avec peinture (rendement: 0,25 l/m² chaque couche).
Réalisation d'une couche de peinture plastique avec texture lisse, couleur à choisir, finition mate, sur support de métal, par application d'une couche d'apprêt avec peinture, avec une épaisseur minimale de film sec de 50 microns (rendement: 0,25 l/m²) et deux couches de finition avec peinture à base de copolymères acryliques en dispersion aqueuse et pigments, avec une épaisseur minimale de film sec de 50 microns par couche (rendement: 0,25 l/m² chaque couche). Comprend la préparation du support par lavé à haute pression avec de l'eau et une solution d'eau et d'eau de javel à 10%, rincé et séché, avec brossage et ponçage des zones oxydées ou en mauvais état.
Inclut: Préparation et nettoyage du support. Application de la couche d'impression. Application des couches de finition.
Critère de métré de projet: Surface mesurée selon documentation graphique du Projet, avec le même critère que le support base.
Critère de mesure de l'ouvrage: On mesurera la surface réellement exécutée selon les spécifications du Projet, avec le même critère que le support de base.

| Code | U | Désignation | Quantité | Prix | Montant |
|---|---|---|---|---|---|
| mt27pfj130a | l | Solution d'eau et de javel à 10%. (matériau) | 0.300 | 4309.91 | 1292.97 |
| mt27pir090a | l | Peinture plastique à base de copolymères acryliques en dispersion aqueuse et pigments, exempt de plomb et de chromates, couleur à choisir, finition mate, texture lisse, à appliquer pistolet. (matériau) | 0.750 | 16112.07 | 12084.05 |
| mq07ple010bg | U | Location par jour de nacelle élévatrice à bras articulé, moteur diesel, de 16 m de hauteur maximale de travail, y compris la maintenance et l'assurance de responsabilité civile. (matériel) | 0.010 | 59109.99 | 591.10 |
| mo038 | h | Compagnon professionnel III/CP2 peintre. (main-d'œuvre) | 0.316 | 2657.77 | 839.86 |
| mo076 | h | Ouvrier professionnel II/OP peintre. (main-d'œuvre) | 0.316 | 1680.46 | 531.03 |
| % | % | Coûts directs complémentaires | 2 % | 15339.01 | 306.78 |
|  |  | Coûts directs |  |  | 15645.79 |
