# Démolition d'un revêtement de sol en granito coulé en place

- Propriété du fichier: CYPE Ingenieros S.A.
- Format: FIEBDC-3/2016
- Logiciel: Générateur de prix de la construction. CYPE Ingenieros, S.A.
- Date: 20/09/2024
- Zone géographique: Gabon
- Devise: XAF
- Coûts indirects: 3 %
- Frais généraux: 13 %
- Bénéfice: 6 %
- TVA: 18 %

## F Aménagements et finitions

### FS Revêtements de sols

#### FSD Démolition

**FSD020** m² Démolition d'un revêtement de sol en granito coulé en place.
Démolition d'un revêtement de sol existant à l'intérieur du bâtiment, en granito coulé en place, avec marteau piqueur, sans détériorer les éléments constructifs contigus, et chargement manuel dans le camion ou la benne.
Inclut: Démolition de l'élément. Fragmentation des décombres en pièces maniables. Retrait et stockage des décombres. Nettoyage des restes d'ouvrage. Chargement manuel des décombres dans le camion ou la benne.
Critère pour le métré: Surface mesurée selon documentation graphique du Projet.
Critère pour le mémoire: On mesurera la surface réellement démolie selon les spécifications du Projet.

| Code | U | Désignation | Quantité | Prix | Montant |
|---|---|---|---|---|---|
| mq05mai030 | h | Marteau pneumatique. (matériel) | 0.15 | 2439.93 | 365.990 |
| mq05pdm010a | h | Compresseur portable électrique 2 m³/min de débit. (matériel) | 0.15 | 2278.47 | 341.771 |
| mo112 | h | Ouvrier d'exécution I/OE2 construction. (main-d'œuvre) | 0.168 | 2603.16 | 437.331 |
| mo113 | h | Ouvrier d'exécution I/OE1 construction. (main-d'œuvre) | 0.112 | 2561.25 | 286.860 |
| % | % | Frais de chantier des unités d'ouvrage | 2 % | 1431.952 | 28.639 |
|  |  | Coûts directs |  |  | 1460.591 |

Déchets:
- démolition: ruo010413 Déchets de la coupe et du sciage de pierre distincts de ceux mentionnés dans le code 01 04 07. (composant de déchet); quantité 3.2 kg; Code CED 01 04 13; Masse de l'élément 1 kg; Volume 0.000667 m3
- démolition: ruo170904 Déchets mélangés de construction et de démolition distincts de ceux spécifiés dans les codes 17 09 01, 17 09 02 et 17 09 03. (composant de déchet); quantité 10.4 kg; Code CED 17 09 04; Masse de l'élément 1 kg; Volume 0.000667 m3
