# Plinthe de PVC avec fibre dure, de 100 mm de hauteur, fixé avec un adhésif

- Propriété du fichier: CYPE INGENIEROS, S.A.
- Format: FIEBDC-3/2002
- Zone géographique: Gabon
- Devise: XAF
- Coûts indirects: 3.00 %
- Frais généraux: 13.00 %
- Bénéfice: 6.00 %
- TVA: 18.00 %

**FST020** m Plinthe de PVC avec fibre dure, de 100 mm de hauteur, fixé avec un adhésif.
Plinthe de PVC avec fibre dure, de 100 mm de hauteur, couleur. Comprend le nettoyage et la préparation de la surface support, l'implantation et la fixation de la plinthe avec un adhésif.
Inclut: Nettoyage et préparation de la surface support. Implantation. Découpe, mise en place et fixation de la plinthe.
Critère de métré de projet: Longueur mesurée selon documentation graphique du Projet, sans inclure les largeurs de passage. Le métré par casses et découpes n'a pas été augmenté, puisque 5% de pièces de plus ont été considérées dans la décomposition.
Critère de mesure de l'ouvrage: On mesurera la longueur réellement exécutée selon les spécifications du Projet.

| Code | U | Désignation | Quantité | Prix | Montant |
|---|---|---|---|---|---|
| mt18dww010 | kg | Adhésif de contact à base de résine acrylique en dispersion aqueuse, pour revêtement de sol en caoutchouc, linoléum, PVC, moquette et textile. (matériau) | 0.050 | 3975.52 | 198.78 |
| mt18rpv050c | m | Plinthe de PVC avec fibre dure, de 100 mm de hauteur, couleur, fourni en tronçons de 5,15 m de longueur. (matériau) | 1.050 | 3442.01 | 3614.11 |
| mo027 | h | Compagnon professionnel III/CP2 poseur de moquettes et de revêtements textiles. (main-d'œuvre) | 0.057 | 2836.67 | 161.69 |
| % | % | Frais de chantier des unités d'ouvrage | 2 % | 3974.58 | 79.49 |
|  |  | Coûts directs |  |  | 4054.07 |
