# Ensemble des essais de fonctionnement en copropriété, pour vérifier le bon comportement des installations suivantes: électricité

- Propriété du fichier: CYPE INGENIEROS, S.A.
- Format: FIEBDC-3/2002
- Zone géographique: Gabon
- Devise: XAF
- Coûts indirects: 3.00 %
- Frais généraux: 13.00 %
- Bénéfice: 6.00 %
- TVA: 18.00 %

**QRI050** U Ensemble des essais de fonctionnement en copropriété, pour vérifier le bon comportement des installations suivantes: électricité.
Ensemble des essais de fonctionnement à réaliser par un laboratoire accrédité dans le domaine technique correspondant, pour vérifier le bon comportement des installations suivantes: électricité. Comprend le rapport des résultats.
Inclut: Réalisation des tests. Rédaction du rapport des résultats des tests réalisés.
Critère de métré de projet: Essai à réaliser, selon documentation du Plan de contrôle de qualité.
Critère de mesure de l'ouvrage: Le nombre de tests réalisés sera mesuré par un laboratoire accrédité selon les spécifications du Projet.

| Code | U | Désignation | Quantité | Prix | Montant |
|---|---|---|---|---|---|
| mt49prs110d | U | Essai de fonctionnement pour vérifier le bon comportement de l'installation électrique en lotissement, comprend le rapport des résultats. (matériau) | 1.000 | 38722.62 | 38722.62 |
| % | % | Frais de chantier des unités d'ouvrage | 2 % | 38722.62 | 774.45 |
|  |  | Coûts directs |  |  | 39497.07 |
