# Démontage de radiateur de 40 kg de poids maximum

- Propriété du fichier: CYPE INGENIEROS, S.A.
- Format: FIEBDC-3/2002
- Zone géographique: Gabon
- Devise: XAF
- Coûts indirects: 3.00 %
- Frais généraux: 13.00 %
- Bénéfice: 6.00 %
- TVA: 18.00 %

**TCD010** U Démontage de radiateur de 40 kg de poids maximum, avec des moyens manuels, et récupération du matériau pour sa localisation postérieure à un autre emplacement, en laissant la prise et la sortie avec des couvercles provisoires, et chargement manuel dans le camion ou la benne.
Démontage de radiateur de 40 kg de poids maximum, avec des moyens manuels, et récupération du matériau pour sa localisation postérieure à un autre emplacement, en laissant la prise et la sortie avec des couvercles provisoires, et chargement manuel dans le camion ou la benne.
Inclut: Démontage de l'élément. Obturation des conduites connectées à l'élément. Classement et étiquetage. Stockage des matériaux à réutiliser. Chargement manuel du matériau à réutiliser sur le camion. Retrait et entassement des restes de travaux. Nettoyage des restes d'ouvrage. Chargement manuel des restes de travaux dans le camion ou la benne.
Critère de métré de projet: Nombre d'unités prévues, selon documentation graphique du Projet.
Critère de mesure de l'ouvrage: On mesurera le nombre d'unités réellement démontées selon les spécifications du Projet.
Critère d'évaluation économique: Le prix comprend le démontage des accessoires et des supports de fixation et l'obturation des conduites connectées à l'élément.

| Code | U | Désignation | Quantité | Prix | Montant |
|---|---|---|---|---|---|
| mo004 | h | Compagnon professionnel III/CP2 chauffagiste. (main-d'œuvre) | 0.886 | 2920.73 | 2587.77 |
| mo103 | h | Ouvrier professionnel II/OP chauffagiste. (main-d'œuvre) | 0.886 | 1805.40 | 1599.58 |
| % | % | Frais de chantier des unités d'ouvrage | 2 % | 4187.35 | 83.75 |
|  |  | Coûts directs |  |  | 4271.10 |
