# Conduit en polypropylène expansé

- Propriété du fichier: CYPE Ingenieros S.A.
- Format: FIEBDC-3/2016
- Logiciel: Générateur de prix de la construction. CYPE Ingenieros, S.A.
- Date: 09/04/2024
- Zone géographique: Gabon
- Devise: XAF
- Coûts indirects: 3 %
- Frais généraux: 13 %
- Bénéfice: 6 %
- TVA: 18 %

## T Équipements techniques

### TV Climatisation et ventilation

#### TVC Conduits d'admission et d'extraction pour ventilation

**TVC090** m Conduit en polypropylène expansé.
Conduit de ventilation, formé de tube rond rigide lisse en polypropylène expansé, adapté pour l'extraction et le soufflage de l'air vers l'extérieur, de 180 mm de diamètre intérieur, couleur grise, avec pièce de connexion. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42dai984a | U | Matériau auxiliaire pour montage et fixation à l'ouvrage des conduits circulaires rigides lisses en polypropylène expansé de 180 mm de diamètre intérieur. (matériau) | 1 | 1573.94 | 1573.940 |
| mt42dai983c | m | Tube rond rigide lisse en polypropylène expansé, adapté pour l'extraction et le soufflage de l'air vers l'extérieur, de 180 mm de diamètre intérieur, couleur grise, avec pièce de connexion, avec le prix augmenté de 10% pour cause d'accessoires et pièces spéciales. (matériau) | 1 | 69253.23 | 69253.230 |
| mo011 | h | Compagnon professionnel III/CP2 monteur. (main-d'œuvre) | 0.227 | 4266.11 | 968.407 |
| mo080 | h | Ouvrier professionnel II/OP monteur. (main-d'œuvre) | 0.114 | 2661.82 | 303.447 |
| % | % | Frais de chantier des unités d'ouvrage | 2 % | 72099.024 | 1441.980 |
|  |  | Coûts directs |  |  | 73541.004 |
