# Déviation d'une ligne frigorifique constituée d'ensemble de deux collecteurs Refnet

- Propriété du fichier: CYPE Ingenieros S.A.
- Format: FIEBDC-3/2016
- Logiciel: Générateur de prix de la construction. CYPE Ingenieros, S.A.
- Date: 02/07/2021
- Zone géographique: Gabon
- Devise: XAF
- Coûts indirects: 3 %
- Frais généraux: 13 %
- Bénéfice: 6 %
- TVA: 18 %

## T Équipements techniques

### TV Climatisation et ventilation

#### TVK Système Daikin à débit de réfrigérant variable

**TVK170** U Déviation d'une ligne frigorifique constituée d'ensemble de deux collecteurs Refnet, un pour la ligne de liquide et un autre pour la ligne de gaz, de 8 sorties chacune, pour système VRV (Volume de Réfrigérant Variable), modèle KHRQ22M29H "DAIKIN", avec indice maximum de connexion des unités intérieure de 289.

| Code | U | Désignation | Quantité | Prix | Montant |
|---|---|---|---|---|---|
| mt42dai605a | U | Ensemble de deux collecteurs Refnet, un pour la ligne de liquide et un autre pour la ligne de gaz, de 8 sorties chacune, pour système VRV (Volume de Réfrigérant Variable), modèle KHRQ22M29H "DAIKIN", avec indice maximum de connexion des unités intérieure de 289. (matériau) | 1 | 254709 | 254709.000 |
| mo005 | h | Compagnon professionnel III/CP2 installateur de climatisation. (main-d'œuvre) | 0.057 | 2989.51 | 170.402 |
| mo104 | h | Ouvrier professionnel II/OP installateur de climatisation. (main-d'œuvre) | 0.057 | 1858.01 | 105.907 |
| % | % | Frais de chantier des unités d'ouvrage | 2 % | 254985.309 | 5099.706 |
|  |  | Coûts directs |  |  | 260085.015 |
