# Unité eau-eau, pompe à chaleur géothermique, pour chauffage et refroidissement

- Propriété du fichier: CYPE Ingenieros S.A.
- Format: FIEBDC-3/2016
- Logiciel: Générateur de prix de la construction. CYPE Ingenieros, S.A.
- Date: 09/04/2024
- Zone géographique: Gabon
- Devise: XAF
- Coûts indirects: 3 %
- Frais généraux: 13 %
- Bénéfice: 6 %
- TVA: 18 %

## T Équipements techniques

### TV Climatisation et ventilation

#### TVP PAC et roof-top

**TVP300** U Unité eau-eau, pompe à chaleur géothermique, pour chauffage et refroidissement.
Pompe à chaleur réversible, eau-eau, géothermique, alimentation monophasée à 230 V, puissance calorifique nominale 6,95 kW (température d'entrée de l'eau au condensateur 30°C, température de sortie de l'eau du condensateur 35°C, température d'entrée de l'eau à l'évaporateur 10°C, température de sortie de l'eau de l'évaporateur 7°C) (COP 4,6), puissance frigorifique nominale 5 kW (température d'entrée de l'eau à l'évaporateur 12°C, température de sortie de l'eau de l'évaporateur 7°C, température d'entrée de l'eau au condensateur 30°C, température de sortie de l'eau du condensateur 35°C) (EER 3,16), puissance sonore 31,15 dBA, dimensions 1230x650x695 mm, poids 133 kg, pour gaz R-410A, avec carrosserie en tôle d'acier galvanisé avec isolation acoustique et panneau frontal en plastique ABS, compresseur de type scroll, vanne de sécurité réglée sur 3 bar, purgeur d'air automatique, supports antivibratoires, échangeurs à plaques soudées en acier inoxydable AISI 316, module hydraulique pour chaque circuit, constitué de pompe de circulation à trois vitesses, pressostat différentiel de débit et vase d'expansion, module de contrôle par microprocesseur, écran de contrôle dans le panneau frontal et sondes de glace, de température d'eau et de température extérieure. Totalement montée, connectée et mise en marche par l'entreprise installatrice pour le contrôle de son bon fonctionnement.
Inclut: Implantation de l'unité. Mise en place et fixation de l'unité et de ses accessoires. Connecté aux réseaux de conduction d'eau, électrique et de récupération des condensats. Mise en marche.
Critère pour le métré: Nombre d'unités prévues, selon documentation graphique du Projet.
Critère pour le mémoire: On mesurera le nombre d'unités réellement exécutées selon les spécifications du Projet.

| Code | U | Désignation | Quantité | Prix | Montant |
|---|---|---|---|---|---|
| mt42bcg010a | U | Pompe à chaleur réversible, eau-eau, géothermique, alimentation monophasée à 230 V, puissance calorifique nominale 6,95 kW (température d'entrée de l'eau au condensateur 30°C, température de sortie de l'eau du condensateur 35°C, température d'entrée de l'eau à l'évaporateur 10°C, température de sortie de l'eau de l'évaporateur 7°C) (COP 4,6), puissance frigorifique nominale 5 kW (température d'entrée de l'eau à l'évaporateur 12°C, température de sortie de l'eau de l'évaporateur 7°C, température d'entrée de l'eau au condensateur 30°C, température de sortie de l'eau du condensateur 35°C) (EER 3,16), puissance sonore 31,15 dBA, dimensions 1230x650x695 mm, poids 133 kg, pour gaz R-410A, avec carrosserie en tôle d'acier galvanisé avec isolation acoustique et panneau frontal en plastique ABS, compresseur de type scroll, vanne de sécurité réglée sur 3 bar, purgeur d'air automatique, supports antivibratoires, échangeurs à plaques soudées en acier inoxydable AISI 316, module hydraulique pour chaque circuit, constitué de pompe de circulation à trois vitesses, pressostat différentiel de débit et vase d'expansion, module de contrôle par microprocesseur, écran de contrôle dans le panneau frontal et sondes de glace, de température d'eau et de température extérieure. (matériau) | 1 | 2263882.09 | 2263882.090 |
| mt37www050c | U | Manchon antivibration, en caoutchouc, avec filet de 1", pour une pression maximale de travail de 10 bar. (matériau) | 4 | 21293.43 | 85173.720 |
| mt42www050 | U | Thermomètre bimétallique, diamètre de sphère de 100 mm, avec prise verticale, avec tube plongeur en 1/2", échelle de température de 0 à 120°C. (matériau) | 2 | 47174.99 | 94349.980 |
| mt37sve010d | U | Vanne à sphère en laiton nickelé à visser de 1". (matériau) | 4 | 10482.08 | 41928.320 |
| mo005 | h | Compagnon professionnel III/CP2 installateur de climatisation. (main-d'œuvre) | 7.394 | 4266.11 | 31543.617 |
| mo104 | h | Ouvrier professionnel II/OP installateur de climatisation. (main-d'œuvre) | 7.394 | 2656.75 | 19644.010 |
| % | % | Frais de chantier des unités d'ouvrage | 2 % | 2536521.737 | 50730.435 |
|  |  | Coûts directs |  |  | 2587252.172 |

## Ressources

**mt42bcg010a** U Pompe à chaleur réversible
Données techniques: Coût énergétique 5826.803 MJ; Émission de CO2 341.707 kg
Déchets:
- emballage: re150101 Emballages en papier et en carton. (composant de déchet); quantité 2.347 kg; Code CED 15 01 01; Masse de l'élément 1 kg; Volume 0.001333 m3
- emballage: re170201 Bois. (composant de déchet); quantité 0.627 kg; Code CED 17 02 01; Masse de l'élément 1 kg; Volume 0.000909 m3

**mt37www050c** U Manchon antivibration, en caoutchouc, avec filet de 1", pour une pression maximale de travail de 10 bar
Données techniques: Coût énergétique 156.178 MJ; Émission de CO2 13.896 kg
Déchets:
- emballage: re150101 Emballages en papier et en carton; quantité 0.072 kg

**mt37sve010d** U Vanne à sphère en laiton nickelé à visser de 1"
Données techniques: Coût énergétique 843.399 MJ; Émission de CO2 56.701 kg
Déchets:
- emballage: re150101 Emballages en papier et en carton; quantité 0.072 kg
