# Revêtement de sol bitumineux de 5 cm d'épaisseur, réalisé avec mélange bitumineux à chaud à granularité continue AC16 surf D, pour couche de roulement, de composition dense

- Propriété du fichier: CYPE INGENIEROS, S.A.
- Format: FIEBDC-3/2002
- Zone géographique: Gabon
- Coûts indirects: 3.00 %
- Frais généraux: 13.00 %
- Bénéfice: 6.00 %
- TVA: 18.00 %

## V Voiries

### VP Revêtement de sols extérieurs

#### VPX Bitumineux

**VPX010** m² Revêtement de sol bitumineux de 5 cm d'épaisseur, réalisé avec mélange bitumineux à chaud à granularité continue AC16 surf D, pour couche de roulement, de composition dense.
Réalisation d'un revêtement de sol bitumineux de 5 cm d'épaisseur, réalisé avec mélange bitumineux à chaud à granularité continue AC16 surf D, pour couche de roulement, de composition dense, avec granulat granitique de 16 mm de taille maximale et bitume asphaltique de pénétration. Comprend la vérification du nivellement de la surface support, l'implantation de l'épaisseur du revêtement et le nettoyage final. Ne comprend pas la préparation de la couche de base existante.
Inclut: Transport du mélange bitumineux. Extension du mélange bitumineux. Compactage de la couche de mélange bitumineux. Réalisation des joints transversaux et longitudinaux dans la couche de mélange bitumineux.
Critère de métré de projet: Surface mesurée en projection horizontale, selon documentation graphique du Projet.
Critère de mesure de l'ouvrage: On mesurera, en projection horizontale, la surface réellement exécutée selon les spécifications du Projet.

| Code | U | Désignation | Quantité | Prix | Montant |
|---|---|---|---|---|---|
| mt47aag020aa | t | Mélange bitumineux à chaud à granularité continue AC16 surf D, pour couche de roulement, de composition dense, avec granulat granitique de 16 mm de taille maximale et bitume asphaltique de pénétration, selon NF EN 13108-1. (matériau) | 0.115 | 71.10 | 8.18 |
| mq11ext030 | h | Finisseur pour enrobés à chaînes, de 81 kW. (matériel) | 0.001 | 60.38 | 0.06 |
| mq02ron010a | h | Rouleau vibrant tandem autopropulsé, de 24,8 kW, de 2450 kg, largeur de travail 100 cm. (matériel) | 0.001 | 12.46 | 0.01 |
| mq11com010 | h | Compacteur autopropulsé sur pneumatiques, de 12/22 t. (matériel) | 0.001 | 43.74 | 0.04 |
| mo041 | h | Compagnon professionnel III/CP2 VRD espaces publics. (main-d'œuvre) | 0.003 | 3.64 | 0.01 |
| mo087 | h | Ouvrier professionnel II/OP VRD espaces publics. (main-d'œuvre) | 0.012 | 2.30 | 0.03 |
| % | % | Coûts directs complémentaires | 2 % | 8.33 | 0.17 |
|  |  | Coûts directs |  |  | 8.50 |
