# Couche de finition pour revêtement de sol de mélange bitumineux

- Propriété du fichier: CYPE INGENIEROS, S.A.
- Format: FIEBDC-3/2002
- Zone géographique: Gabon
- Coûts indirects: 3.00 %
- Frais généraux: 13.00 %
- Bénéfice: 6.00 %
- TVA: 18.00 %

## V Voiries

### VP Revêtement de sols extérieurs

#### VPX Bitumineux

**VPX040** m² Couche de finition pour revêtement de sol de mélange bitumineux, appliquée en deux couches, réalisée avec un coulis bitumineux homogène (slurry), couleur noire, constitué de granulats et charges minérales, liés avec émulsion asphaltique, avec un rendement de 3 kg/m² par couche, sans inclure la préparation du support.
Formation d'une couche de finition pour revêtement de sol de mélange bitumineux, appliquée en deux couches par traînement de bande en caoutchouc, réalisée avec un coulis bitumineux homogène (slurry), couleur noire, constitué de granulats et charges minérales, liés avec émulsion asphaltique, avec un rendement de 3 kg/m² par couche. Ne comprend pas la préparation du support.
Inclut: Application de la couche de finition.
Critère de métré de projet: Surface mesurée en projection horizontale, selon documentation graphique du Projet.
Critère de mesure de l'ouvrage: On mesurera, en projection horizontale, la surface réellement exécutée selon les spécifications du Projet.

| Code | U | Désignation | Quantité | Prix | Montant |
|---|---|---|---|---|---|
| mt47aag040a | kg | Coulis bitumineux homogène (slurry), couleur noire, constitué de granulats et charges minérales, liés avec émulsion asphaltique, selon NF EN 12274-7. (matériau) | 6.000 | 1.01 | 6.06 |
| mo041 | h | Compagnon professionnel III/CP2 VRD espaces publics. (main-d'œuvre) | 0.120 | 3.64 | 0.44 |
| mo087 | h | Ouvrier professionnel II/OP VRD espaces publics. (main-d'œuvre) | 0.120 | 2.30 | 0.28 |
| % | % | Coûts directs complémentaires | 2 % | 6.78 | 0.14 |
|  |  | Coûts directs |  |  | 6.92 |
