# Regard avec bouche d'écoulement siphoïde et évacuation directe latérale, en béton massif "in situ", de dimensions intérieures 50x50x50 cm, avec couvercle préfabriqué en béton armé

- Propriété du fichier: CYPE INGENIEROS, S.A.
- Format: FIEBDC-3/2002
- Zone géographique: Gabon
- Coûts indirects: 3.00 %
- Frais généraux: 13.00 %
- Bénéfice: 6.00 %
- TVA: 18.00 %

## A VRD et aménagements extérieurs

### AA Assainissement

#### AAB Regards de branchement

**AAB010** U Regard avec bouche d'écoulement siphoïde et évacuation directe latérale, en béton massif "in situ", de dimensions intérieures 50x50x50 cm, avec couvercle préfabriqué en béton armé.
Réalisation de regard avec bouche d'écoulement siphoïde et évacuation directe latérale enterré, en béton massif "in situ" BCN: CPJ-CEM II/A 32,5 ES - TP - B 35 - 15/25 - E: 5b - NA - P 18-305, de dimensions intérieures 50x50x50 cm, sur dallage en béton massif de 15 cm d'épaisseur, réalisation d'une pente minimale de 1,00% pour l'évacuation des eaux résiduelles et 0,50% pour l'évacuation des eaux pluviales, avec le même type de béton, fermée supérieurement avec couvercle préfabriqué en béton armé avec fermeture hermétique au passage des odeurs méphitiques. Comprend moule réutilisable en tôle amortissable en 20 utilisations, bouche d'écoulement siphoïde préfabriquée en béton avec sortie horizontale de 90/110 mm et grille homologuée en PVC, sur dallage en béton, les connexions des conduites et les arrêts. Totalement monté, connecté et testé sans inclure l'excavation ni le remblayage de l'arrière.
Inclut: Implantation du regard. Suppression des terres lâches du fond de l'excavation. Coulage et compactage du béton pour la réalisation du dallage. Mise en place du moule réutilisable. Coulage et compactage du béton pour former le regard. Retrait du moule. Raccord des collecteurs au regard. Bétonnage d'une forme de pentes et mise en place de la bouche siphoïde dans le dé de béton et montage de la grille d'évacuation. Mise en place du couvercle et des accessoires. Suppression des restes, nettoyage final et retrait des décombres. Charge des décombres dans le camion ou la benne.
Critère de métré de projet: Nombre d'unités prévues, selon documentation graphique du Projet.
Critère de mesure de l'ouvrage: On mesurera le nombre d'unités réellement exécutées selon les spécifications du Projet.

| Code | U | Désignation | Quantité | Prix | Montant |
|---|---|---|---|---|---|
| mt10hmf040tjnf | m³ | Béton non armé prêt à l'emploi BCN: CPJ-CEM II/A 32,5 ES - TP - B 35 - 15/25 - E: 5b - NA - P 18-305. (matériau) | 0.275 | 141.62 | 38.95 |
| mt08epr030b | U | Moule réutilisable pour la réalisation de regards de section carrée de 50x50x50 cm, de tôle métallique, y compris accessoires de montage. (matériau) | 0.050 | 241.60 | 12.08 |
| mt11arf010a | U | Couvercle en béton armé préfabriqué, 50x50x5 cm. (matériau) | 1.000 | 13.19 | 13.19 |
| mt11sup050b | U | Siphon de sol préfabriqué en béton, sortie horizontale, avec grille homologuée en PVC, 250x250 mm et 90/110 mm de diamètre de sortie. (matériau) | 1.000 | 20.57 | 20.57 |
| au00auh040 |  | Vibreur de béton, électrique. | 1.000 | 0.00 | 0.00 |
| mo020 | h | Compagnon professionnel III/CP2 construction. (main-d'œuvre) | 1.268 | 3.64 | 4.62 |
| mo113 | h | Ouvrier d'exécution I/OE1 construction. (main-d'œuvre) | 0.913 | 2.21 | 2.02 |
| % | % | Coûts directs complémentaires | 2 % | 91.43 | 1.83 |
|  |  | Coûts directs |  |  | 93.26 |
