# Réverbère avec diffusion de la lumière radialement symétrique

- Propriété du fichier: CYPE INGENIEROS, S.A.
- Format: FIEBDC-3/2002
- Zone géographique: Gabon
- Coûts indirects: 3.00 %
- Frais généraux: 13.00 %
- Bénéfice: 6.00 %
- TVA: 18.00 %

## A VRD et aménagements extérieurs

### AE Éclairage extérieur

#### AEJ Éclairage de zones piétonnes et de jardins

**AEJ020** U Réverbère avec diffusion de la lumière radialement symétrique, avec luminaire cylindrique de 140 mm de diamètre et 1400 mm de hauteur, mât cylindrique en plastique de 2600 mm, pour 2 lampes fluorescentes T5 de 54 W.
Fourniture et montage de réverbère avec diffusion de la lumière radialement symétrique, avec luminaire cylindrique de 140 mm de diamètre et 1400 mm de hauteur, mât cylindrique en plastique de 2600 mm, pour 2 lampes fluorescentes T5 de 54 W, avec corps d'aluminium injecté, aluminium et acier inoxydable, cylindre de plastique blanc, douilles G 5, ballast électronique, classe de protection I, degré de protection IP 65, câble de 3 m de longueur, pourvue d'une boîte de connexion et de protection, d'un piquet de terre, d'un regard de branchement et d'une déviation avec un cadre et un couvercle en fer fondu. Comprend la fondation réalisée du béton BCN: CPJ-CEM II/A 32,5 - P - B 20 - 15/25 - E: 1 - NA - P 18-305, les lampes, les accessoires, les éléments d'ancrage et l'équipement de connexion. Totalement installée.
Inclut: Réalisation de la fondation en béton massif. Préparation de la surface d'appui. Fixation de la colonne. Mise en place du réverbère. Mise en place de la lampe et des accessoires. Connexion. Nettoyage de l'élément.
Critère de métré de projet: Nombre d'unités prévues, selon documentation graphique du Projet.
Critère de mesure de l'ouvrage: On mesurera le nombre d'unités réellement exécutées selon les spécifications du Projet.

| Code | U | Désignation | Quantité | Prix | Montant |
|---|---|---|---|---|---|
| mt34www030a | U | Fondation avec du béton BCN: CPJ-CEM II/A 32,5 - P - B 20 - 15/25 - E: 1 - NA - P 18-305 pour ancrage de colonne de 3 à 6 m de hauteur, y compris la plaque et les boulons d'ancrage. (matériau) | 1.000 | 110.11 | 110.11 |
| mt34www020 | U | Regard de branchement et dérivation de 40x40x60 cm, pourvu d'un cadre et d'un tampon en fer fondu. (matériau) | 1.000 | 97.45 | 97.45 |
| mt34www040 | U | Boîte de connexion et de protection, avec fusibles. (matériau) | 1.000 | 7.93 | 7.93 |
| mt35ttc010f | m | Conducteur de cuivre nu, de 35 mm². (matériau) | 2.000 | 9.67 | 19.34 |
| mt35tte010a | U | Électrode pour réseau de prise de terre cuivré avec 300 µm, fabriqué en acier, de 14 mm de diamètre et de 1,5 m de longueur. (matériau) | 1.000 | 21.10 | 21.10 |
| mt34beg080a | U | Réverbère avec diffusion de la lumière radialement symétrique, avec luminaire cylindrique de 140 mm de diamètre et 1400 mm de hauteur, mât cylindrique en plastique de 2600 mm, pour 2 lampes fluorescentes T5 de 54 W, avec corps d'aluminium injecté, aluminium et acier inoxydable, cylindre de plastique blanc, douilles G 5, ballast électronique, classe de protection I, degré de protection IP 65, câble de 3 m de longueur. (matériau) | 1.000 | 2039.22 | 2039.22 |
| mt34tuf010g | U | Tube fluorescent T5 de 54 W. (matériau) | 2.000 | 8.19 | 16.38 |
| mt34www010 | U | Produits complémentaires pour éclairage extérieur. (matériau) | 1.000 | 1.07 | 1.07 |
| mq04cag010c | h | Camion grue de jusqu'à 12 t. (matériel) | 1.172 | 43.44 | 50.91 |
| mo041 | h | Compagnon professionnel III/CP2 VRD espaces publics. (main-d'œuvre) | 0.364 | 3.64 | 1.32 |
| mo087 | h | Ouvrier professionnel II/OP VRD espaces publics. (main-d'œuvre) | 0.243 | 2.30 | 0.56 |
| mo003 | h | Compagnon professionnel III/CP2 électricien. (main-d'œuvre) | 0.607 | 3.76 | 2.28 |
| mo102 | h | Ouvrier professionnel II/OP électricien. (main-d'œuvre) | 0.607 | 2.29 | 1.39 |
| % | % | Coûts directs complémentaires | 2 % | 2369.06 | 47.38 |
|  |  | Coûts directs |  |  | 2416.44 |
