# Portail constitué par cadres et châssis de tube en acier galvanisé et peint et par maille à simple torsion

- Propriété du fichier: CYPE INGENIEROS, S.A.
- Format: FIEBDC-3/2002
- Zone géographique: Gabon
- Coûts indirects: 3.00 %
- Frais généraux: 13.00 %
- Bénéfice: 6.00 %
- TVA: 18.00 %

## A VRD et aménagements extérieurs

### AL Clôtures et divisions

#### ALG Grilles et grillages métalliques

**ALG020** U Portail constitué par cadres et châssis de tube en acier galvanisé et peint et par maille à simple torsion, de 50 mm de passage de maille et 2/3 mm de diamètre, fixée aux cadres, pour accès piéton en clôture à maille métallique.
Fourniture et mise en place de portail constitué par cadres de tube en acier galvanisé et peint de couleur verte RAL 6015 de 40x20x1,5 mm et 30x15x1,5 mm, châssis de tube en acier galvanisé et peint de couleur verte RAL 6015 de 40x40x1,5 mm avec platine de 40x4 mm et par maille à simple torsion, de 50 mm de passage de maille et 2/3 mm de diamètre, finition galvanisé et plastifié de couleur verte RAL 6015, fixée aux cadres et tendue, pour accès piéton en clôture à maille métallique. Comprend l'implantation, la réalisation des ouvertures dans le terrain, le remplissage en béton BCN: CPJ-CEM II/A 32,5 - TP - B 20 - 15/25 - E: 1 - NA - P 18-305 pour la réception des poteaux, la mise en place et aplomb de la porte sur les poteaux, les éléments d'ancrage, les ferrures de sûreté et de fermeture et les accessoires de fixation et de montage. Totalement montée.
Inclut: Implantation des alignements et des niveaux. Ouverture de trous sur le terrain. Mise en place des poteaux. Coulage du béton. Montage de la porte. Fixation du châssis sur les poteaux. Mise en place des ferrures de fermeture. Ajustage final du vantail.
Critère de métré de projet: Nombre d'unités prévues, selon documentation graphique du Projet.
Critère de mesure de l'ouvrage: On mesurera le nombre d'unités réellement exécutées selon les spécifications du Projet.

| Code | U | Désignation | Quantité | Prix | Montant |
|---|---|---|---|---|---|
| mt10hmf040qaed | m³ | Béton non armé prêt à l'emploi BCN: CPJ-CEM II/A 32,5 - TP - B 20 - 15/25 - E: 1 - NA - P 18-305. (matériau) | 0.100 | 101.65 | 10.17 |
| mt52vst030n | U | Poteau intérieur de renfort de tube en acier galvanisé et peint, de 48 mm de diamètre et 1,5 mm d'épaisseur, hauteur 2 m. (matériau) | 2.000 | 17.15 | 34.30 |
| mt52vst040Dx | U | Portail constitué par cadres de tube en acier galvanisé et peint de couleur verte RAL 6015 de 40x20x1,5 mm et 30x15x1,5 mm, châssis de tube en acier galvanisé et peint de couleur verte RAL 6015 de 40x40x1,5 mm avec platine de 40x4 mm et par maille à simple torsion, de 50 mm de passage de maille et 2/3 mm de diamètre, finition galvanisé et plastifié de couleur verte RAL 6015, fixée aux cadres et tendue, pour l'accès des piétons. (matériau) | 1.000 | 164.65 | 164.65 |
| au00auh040 |  | Vibreur de béton, électrique. | 1.000 | 0.00 | 0.00 |
| mo041 | h | Compagnon professionnel III/CP2 VRD espaces publics. (main-d'œuvre) | 0.245 | 3.64 | 0.89 |
| mo087 | h | Ouvrier professionnel II/OP VRD espaces publics. (main-d'œuvre) | 0.245 | 2.30 | 0.56 |
| mo018 | h | Compagnon professionnel III/CP2 menuisier PVC et métal. (main-d'œuvre) | 0.857 | 3.70 | 3.17 |
| mo059 | h | Ouvrier professionnel II/OP menuisier PVC et métal. (main-d'œuvre) | 0.857 | 2.31 | 1.98 |
| % | % | Coûts directs complémentaires | 2 % | 215.72 | 4.31 |
|  |  | Coûts directs |  |  | 220.03 |
