# Clôture en grille électrosoudée

- Propriété du fichier: CYPE INGENIEROS, S.A.
- Format: FIEBDC-3/2002
- Zone géographique: Gabon
- Devise: XAF
- Coûts indirects: 3.00 %
- Frais généraux: 13.00 %
- Bénéfice: 6.00 %
- TVA: 18.00 %

## A VRD et aménagements extérieurs

### AL Clôtures et divisions

#### ALG Grilles et grillages métalliques

**ALG070** m Clôture en grille électrosoudée.
Clôture constituée de panneaux en grille électrosoudée avec platine d'acier galvanisé de 30x2 mm en quadrillage de 30x30 mm, avec châssis électrosoudé et poteaux de profilé creux en acier galvanisé, de section carrée 40x40x1,5 mm et 1 m de hauteur, séparés de 2 m entre eux et encastrés dans des dés de béton ou des murets en maçonnerie ou en béton. Comprend les accessoires pour la fixation des panneaux de grille électrosoudée aux poteaux métalliques.
Inclut: Implantation. Réalisation d'ouvertures pour la mise en place des poteaux. Mise en place des poteaux. Coulage du béton. Aplomb et alignement des poteaux. Mise en place des panneaux en grille.
Critère pour le métré: Longueur mesurée selon documentation graphique du Projet, en déduisant la largeur de passage des portes et des portails.
Critère pour le mémoire: On mesurera la longueur réellement exécutée selon les spécifications du Projet, en déduisant la largeur de passage des portes et des portails.

| Code | U | Désignation | Quantité | Prix | Montant |
|---|---|---|---|---|---|
| mt26btr010a | m² | Grille électrosoudée avec platine d'acier galvanisé de 30x2 mm en quadrillage de 30x30 mm, avec châssis électrosoudé. (matériau) | 1.000 | 44587.70 | 44587.70 |
| mt52vpm020a | U | Poteau de profilé creux en acier galvanisé, de section carrée 40x40x1,5 mm et 1 m de hauteur. (matériau) | 0.550 | 4250.06 | 2337.53 |
| mt52vpm052 | U | Accessoires pour la fixation des panneaux de grille électrosoudée aux poteaux métalliques. (matériau) | 1.000 | 2263.88 | 2263.88 |
| mt10hmf040qaed | m³ | Béton non armé prêt à l'emploi BCN: CPJ-CEM II/A 32,5 - TP - B 20 - 15/25 - E: 1 - NA - P 18-305. (matériau) | 0.015 | 71059.17 | 1065.89 |
| mo018 | h | Compagnon professionnel III/CP2 menuisier PVC et métal. (main-d'œuvre) | 0.311 | 4206.08 | 1308.09 |
| mo059 | h | Ouvrier professionnel II/OP menuisier PVC et métal. (main-d'œuvre) | 0.311 | 2666.88 | 829.40 |
| mo041 | h | Compagnon professionnel III/CP2 VRD espaces publics. (main-d'œuvre) | 0.311 | 4151.67 | 1291.17 |
| mo087 | h | Ouvrier professionnel II/OP VRD espaces publics. (main-d'œuvre) | 0.311 | 2661.82 | 827.83 |
| % | % | Frais de chantier des unités d'ouvrage | 2 % | 54511.49 | 1090.23 |
|  |  | Coûts directs |  |  | 55601.72 |
