# Porte-à-faux en bord de piscine

- Propriété du fichier: CYPE INGENIEROS, S.A.
- Format: FIEBDC-3/2002
- Zone géographique: Gabon
- Coûts indirects: 3.00 %
- Frais généraux: 13.00 %
- Bénéfice: 6.00 %
- TVA: 18.00 %

## A VRD et aménagements extérieurs

### AP Piscines

#### APB Bassins

**APB020** m² Porte-à-faux en bord de piscine, en béton armé de 10 cm d'épaisseur, réalisée avec béton BCN: CPJ-CEM II/A 32,5 - TP - B 30 - 15/25 - E: 2a - BA - P 18-305, béton confectionné sur le chantier et coulage avec moyens manuels, et treillis soudé 100x100 mm et Ø 4,0-4,0 mm, en acier Fe E 500 sur séparateurs homologués, finition avec un revêtement de carreaux en béton pour extérieur.
Réalisation d'un porte-à-faux en bord de piscine avec un dallage en béton armé de 10 cm d'épaisseur, réalisé avec béton BCN: CPJ-CEM II/A 32,5 - TP - B 30 - 15/25 - E: 2a - BA - P 18-305, béton confectionné sur le chantier et coulage avec moyens manuels, et treillis soudé 100x100 mm et Ø 4,0-4,0 mm, en acier Fe E 500 comme armature de répartition, placée sur des séparateurs homologués. Coulage du béton sur la base de granulats de 20 cm d'épaisseur, le béton des murs étant encore tendre pour éviter les joints. Comprend la réalisation d'une rigole déversoir parfaitement nivelée avec l'inclinaison nécessaire et le revêtement avec des dalles en béton pour extérieur, assises sur une couche de mortier de ciment, confectionné sur chantier, dosage 1:6, étendue sur le dallage en béton qui forme le porte-à-faux. Comprend le joint de dilatation, le jointoiement avec du lait de ciment 1/3 CEM II/A-P 32,5 R et le nettoyage.
Inclut: Charge et transport au site du matériau de remblai et arrosage de celui-ci. Extension du matériau de remplissage en couches d'épaisseur uniforme. Arrosage de la couche. Compactage et nivellement. Implantation des joints de construction. Application des niveaux à l'aide de guides en béton ou de règles. Arrosage de la surface de base. Mise en place de l'armature sur des séparateurs homologués. Réalisation des joints de dilatation. Coulage, extension et compactage du béton. Réalisation à la machine des joints de retrait, de 0,5 cm d'épaisseur et 3,5 cm de profondeur, en réalisant un quadrillage de côté ne dépassant pas 6 m. Scellage des joints. Séchage du béton. Implantation des guides et des niveaux. Nettoyage et humectage de la base. Coulage et extension du mortier, avec passage de règles. Saupoudrage avec du ciment de la surface de la couche de mortier. Mise en place des dalles sur bain de mortier. Assise et nivellement de la dalle. Coulage d'un lait de ciment pour le remplissage des joints, une fois le temps de prise écoulé.
Critère de métré de projet: Surface mesurée selon documentation graphique du Projet.
Critère de mesure de l'ouvrage: On mesurera la surface réellement exécutée selon les spécifications du Projet.

| Code | U | Désignation | Quantité | Prix | Montant |
|---|---|---|---|---|---|
| mt01are010a | m³ | Grave de carrière de pierre calcaire, de 40 à 70 mm de diamètre. (matériau) | 0.200 | 16.54 | 3.31 |
| mt08ema010h | m² | Système de coffrage récupérable de panneaux en bois, pour dallages. (matériau) | 0.400 | 8.92 | 3.57 |
| mt07aco020e | U | Séparateur homologué pour dallages. (matériau) | 2.000 | 0.05 | 0.10 |
| mt07ame100bca | m² | Treillis soudé 100x100 mm, fils porteurs de 4 mm de diamètre et fils de répartition de 4 mm de diamètre, en acier Fe E 500. (matériau) | 1.100 | 2.23 | 2.45 |
| mt08aaa010a | m³ | Eau. (matériau) | 0.018 | 1.63 | 0.03 |
| mt01arg000a | m³ | Sable criblé. (matériau) | 0.038 | 24.47 | 0.93 |
| mt01arg001am | m³ | Gros granulats homogénéisés, de taille maximale 15/25 mm. (matériau) | 0.072 | 26.14 | 1.88 |
| mt08cem000a | kg | Ciment gris en sacs. (matériau) | 46.000 | 0.12 | 5.52 |
| mt18wwa010 | m | Réalisation d'un joint de dilatation/rétraction dans les éléments en béton par machine coupante à double disque. (matériau) | 1.000 | 0.81 | 0.81 |
| mt08aaa010a | m³ | Eau. | 0.006 | 1.63 | 0.01 |
| mt01arg005a | t | Sable de carrière, pour mortier préparé sur chantier. (matériau) | 0.049 | 17.50 | 0.86 |
| mt08cem000a | kg | Ciment gris en sacs. | 7.500 | 0.12 | 0.90 |
| mt18bhe010g | m² | Pavé en béton, pour extérieurs, selon NF EN 1339, lisse, 20x20x3,1 cm, couleur blanche. (matériau) | 1.050 | 8.31 | 8.73 |
| mt09lec020b | m³ | Lait de ciment 1/3 CEM II/B-P 32,5 N. (matériau) | 0.001 | 113.93 | 0.11 |
| mq02rop020 | h | Pilonneuse vibrante à guidage manuel, de 80 kg, avec plaque de 30x30 cm. (matériel) | 0.172 | 2.55 | 0.44 |
| mq06hor010 | h | Bétonnière. (matériel) | 0.024 | 1.22 | 0.03 |
| au00auh040 |  | Vibreur de béton, électrique. | 1.000 | 0.00 | 0.00 |
| mo020 | h | Compagnon professionnel III/CP2 VRD espaces privés. (main-d'œuvre) | 1.561 | 3.67 | 5.73 |
| mo077 | h | Ouvrier professionnel II/OP VRD espaces privés. (main-d'œuvre) | 1.561 | 2.32 | 3.62 |
| mo113 | h | Ouvrier d'exécution I/OE1 VRD espaces privés. (main-d'œuvre) | 1.206 | 2.23 | 2.69 |
| mo112 | h | Ouvrier d'exécution I/OE2 VRD espaces privés. (main-d'œuvre) | 0.136 | 2.27 | 0.31 |
| % | % | Coûts directs complémentaires | 2 % | 42.03 | 0.84 |
|  |  | Coûts directs |  |  | 42.87 |
