# Projecteur à lumière multicolore, en plastique blanc, de 3 W de puissance, 36 DEL, alimentation à 12 Vcc, protection IP 675, pour piscine préfabriquée

- Propriété du fichier: CYPE INGENIEROS, S.A.
- Format: FIEBDC-3/2002
- Zone géographique: Gabon
- Coûts indirects: 3.00 %
- Frais généraux: 13.00 %
- Bénéfice: 6.00 %
- TVA: 18.00 %

## A VRD et aménagements extérieurs

### AP Piscines

#### APC Éclairage

**APC040** U Projecteur à lumière multicolore, en plastique blanc, de 3 W de puissance, 36 DEL, alimentation à 12 Vcc, protection IP 675, pour piscine préfabriquée.
Fourniture et installation de projecteur à lumière multicolore, en plastique blanc, de 3 W de puissance, 36 DEL, alimentation à 12 Vcc, protection IP 675, pour piscine préfabriquée, avec fixation avec une croix, des chevilles et des vis. Comprend les accessoires, les fixations et les produits complémentaires. Totalement monté, connecté et testé.
Inclut: Implantation. Montage et fixation. Connexion.
Critère de métré de projet: Nombre d'unités prévues, selon documentation graphique du Projet.
Critère de mesure de l'ouvrage: On mesurera le nombre d'unités réellement exécutées selon les spécifications du Projet.

| Code | U | Désignation | Quantité | Prix | Montant |
|---|---|---|---|---|---|
| mt47pil030a | U | Projecteur à lumière multicolore, en plastique blanc, de 3 W de puissance, 36 DEL, alimentation à 12 Vcc, protection IP 675, pour piscine préfabriquée, avec fixation avec une croix, des chevilles et des vis. (matériau) | 1.000 | 161.93 | 161.93 |
| mt34www011 | U | Produits complémentaires pour l'installation des appareils d'éclairage. (matériau) | 1.000 | 1.22 | 1.22 |
| mo003 | h | Compagnon professionnel III/CP2 électricien. (main-d'œuvre) | 0.494 | 3.80 | 1.88 |
| mo102 | h | Ouvrier professionnel II/OP électricien. (main-d'œuvre) | 0.494 | 2.31 | 1.14 |
| % | % | Coûts directs complémentaires | 2 % | 166.17 | 3.32 |
|  |  | Coûts directs |  |  | 169.49 |
