# Plancher surélevé, pour extérieur

- Propriété du fichier: CYPE INGENIEROS, S.A.
- Format: FIEBDC-3/2002
- Zone géographique: Gabon
- Devise: XAF
- Coûts indirects: 3.00 %
- Frais généraux: 13.00 %
- Bénéfice: 6.00 %
- TVA: 18.00 %

## A VRD et aménagements extérieurs

### AS Revêtement de sols extérieurs

#### ASP Planchers techniques

**ASP010** m² Plancher surélevé, pour extérieur.
Plancher surélevé, pour extérieur, constitué de panneau autoportant pour le système de plancher technique accessible, de 443x443 mm et 24 mm d'épaisseur, classement 2/2/A/2, selon NF EN 12825, constitué d'un support de base de matériau porcelainé, de 10,5 mm d'épaisseur, une couche de finition en grès porcelainé, couleur anthracite, finition antidérapante, de 443x443 mm et 10,5 mm d'épaisseur, et une maille de fibre ignifuge disposée entre deux pièces, adhérée avec des résines synthétiques, pour garantir la raideur de l'ensemble, sur plots réglables en polypropylène avec charge minérale, de couleur noire, avec base arrondie, pour des hauteurs comprises entre 55 et 75 mm. Comprend le mastic de polyuréthane pour la fixation des supports réglables à la surface support.
Inclut: Implantation des axes des plots et marquage des niveaux. Mise en place, nivellement et fixation des plots. Mise en place et fixation des panneaux.
Critère pour le métré: Surface utile, mesurée selon documentation graphique du Projet. Le métré par casses et découpes n'a pas été augmenté, puisque 5% de pièces de plus ont été considérées dans la décomposition.
Critère pour le mémoire: On mesurera la surface réellement exécutée selon les spécifications du Projet.

| Code | U | Désignation | Quantité | Prix | Montant |
|---|---|---|---|---|---|
| mt12pct030aa | U | Plot réglable en polypropylène avec charge minérale, de couleur noire, avec base arrondie, pour des hauteurs comprises entre 55 et 75 mm. (matériau) | 6.000 | 4015.48 | 24092.88 |
| mt20wwa030 | U | Cartouche de 310 cm³ de mastic de polyuréthane imperméable. (matériau) | 0.540 | 6313.00 | 3409.02 |
| mt12sbs020a | m² | Panneau autoportant pour le système de plancher technique accessible, de 443x443 mm et 24 mm d'épaisseur, classement 2/2/A/2, selon NF EN 12825, constitué d'un support de base de matériau porcelainé, de 10,5 mm d'épaisseur, une couche de finition en grès porcelainé, couleur anthracite, finition antidérapante, de 443x443 mm et 10,5 mm d'épaisseur, et une maille de fibre ignifuge disposée entre deux pièces, adhérée avec des résines synthétiques, pour garantir la raideur de l'ensemble. (matériau) | 1.050 | 51651.01 | 54233.56 |
| mo011 | h | Compagnon professionnel III/CP2 monteur. (main-d'œuvre) | 0.466 | 4266.11 | 1988.01 |
| mo080 | h | Ouvrier professionnel II/OP monteur. (main-d'œuvre) | 0.466 | 2661.82 | 1240.41 |
| % | % | Frais de chantier des unités d'ouvrage | 2 % | 84963.88 | 1699.28 |
|  |  | Coûts directs |  |  | 86663.16 |
