# Revêtement de sol absorbeur d'impacts

- Propriété du fichier: CYPE INGENIEROS, S.A.
- Format: FIEBDC-3/2002
- Zone géographique: Gabon
- Devise: XAF
- Coûts indirects: 3.00 %
- Frais généraux: 13.00 %
- Bénéfice: 6.00 %
- TVA: 18.00 %

## A VRD et aménagements extérieurs

### AV Espaces verts et mobilier urbain

#### AVJ Aires de jeux

**AVJ020** m² Revêtement de sol absorbeur d'impacts, dans les zones de jeux pour enfants, constitué de dalles en caoutchouc recyclé SBR, couleur noire, de 500x500x80 mm, collées en leur bords avec adhésif pour joints et placées sur une surface base (non comprise dans ce prix).
Revêtement de sol absorbeur d'impacts, dans les zones de jeux pour enfants, constitué de dalles en caoutchouc recyclé SBR, couleur noire, de 500x500x80 mm, collées en leur bords avec adhésif pour joints. Comprend les coupes, les arrêts et le nettoyage. Totalement installé sur une surface base (non comprise dans ce prix).
Inclut: Implantation. Application de l'adhésif. Mise en place des dalles de caoutchouc. Nettoyage final.
Critère de métré de projet: Surface mesurée selon documentation graphique du Projet.
Critère de mesure de l'ouvrage: On mesurera la surface réellement exécutée selon les spécifications du Projet.

| Code | U | Désignation | Quantité | Prix | Montant |
|---|---|---|---|---|---|
| mt47adc430 | kg | Adhésif pour joints, pour revêtement de sol de dalles élastiques en caoutchouc. (matériau) | 0.150 | 17597.28 | 2639.59 |
| mt47adc411la | m² | Dalle en caoutchouc recyclé SBR, couleur noire, de 500x500x80 mm, avec agglomérants de polyuréthane, selon NF EN 1177. (matériau) | 1.040 | 38705.41 | 40253.63 |
| mo041 | h | Compagnon professionnel III/CP2 VRD espaces publics. (main-d'œuvre) | 1.114 | 2836.67 | 3160.05 |
| mo087 | h | Ouvrier professionnel II/OP VRD espaces publics. (main-d'œuvre) | 1.114 | 1808.49 | 2014.66 |
| % | % | Coûts directs complémentaires | 2 % | 48067.93 | 961.36 |
|  |  | Coûts directs |  |  | 49029.29 |
