# Béton BCN: CPJ-CEM II/A 32,5 - P - B 16 - 15/25 - E: 1 - NA - P 18-305, coulage avec moyens manuels, pour la réalisation de couche de béton de propreté et nivellement des fonds de fondations

- Propriété du fichier: CYPE INGENIEROS, S.A.
- Format: FIEBDC-3/2002
- Zone géographique: Gabon
- Coûts indirects: 3.00 %
- Frais généraux: 13.00 %
- Bénéfice: 6.00 %
- TVA: 18.00 %

## B Aménagements extérieurs

### BG Gros oeuvre

#### BGI Infrastructure: aciers, bétons et coffrages

**BGI020** m³ Béton BCN: CPJ-CEM II/A 32,5 - P - B 16 - 15/25 - E: 1 - NA - P 18-305, coulage avec moyens manuels, pour la réalisation de couche de béton de propreté et nivellement des fonds de fondations.
Fourniture de béton BCN: CPJ-CEM II/A 32,5 - P - B 16 - 15/25 - E: 1 - NA - P 18-305, coulage avec moyens manuels, pour la réalisation de couche de béton de propreté et nivellement des fonds de fondations, dans le fond de l'excavation préalablement réalisée.
Inclut: Implantation. Mise en place de touches et/ou réalisation des guides. Préparation du béton. Coulage et compactage du béton. Couronnement et arase du béton.
Critère de métré de projet: Volume théorique, selon documentation graphique du Projet.
Critère de mesure de l'ouvrage: On mesurera le volume théorique exécuté selon les spécifications du Projet, sans inclure les incréments par excès d'excavation non autorisés.

| Code | U | Désignation | Quantité | Prix | Montant |
|---|---|---|---|---|---|
| mt08aaa010a | m³ | Eau. (matériau) | 0.189 | 1.63 | 0.31 |
| mt01arg000a | m³ | Sable criblé. (matériau) | 0.452 | 24.47 | 11.06 |
| mt01arg001am | m³ | Gros granulats homogénéisés, de taille maximale 15/25 mm. (matériau) | 0.846 | 26.14 | 22.11 |
| mt08cem000a | kg | Ciment gris en sacs. (matériau) | 364.875 | 0.12 | 43.79 |
| mq06hor010 | h | Bétonnière. (matériel) | 0.720 | 1.22 | 0.88 |
| mo045 | h | Compagnon professionnel III/CP2 bétonneur. (main-d'œuvre) | 0.078 | 3.86 | 0.30 |
| mo092 | h | Ouvrier professionnel II/OP bétonneur. (main-d'œuvre) | 0.078 | 2.44 | 0.19 |
| mo113 | h | Ouvrier d'exécution I/OE1 VRD espaces privés. (main-d'œuvre) | 1.370 | 2.23 | 3.06 |
| mo112 | h | Ouvrier d'exécution I/OE2 VRD espaces privés. (main-d'œuvre) | 1.436 | 2.27 | 3.26 |
| % | % | Coûts directs complémentaires | 2 % | 84.96 | 1.70 |
|  |  | Coûts directs |  |  | 86.66 |
