# Béton non armé confectionné sur le chantier BCN: CPJ-CEM II/A 32,5 - P - B 16 - 15/25 - E: 1 - NA - P 18-305, coulage avec moyens manuels, pour la réalisation de semelle

- Propriété du fichier: CYPE INGENIEROS, S.A.
- Format: FIEBDC-3/2002
- Zone géographique: Gabon
- Coûts indirects: 3.00 %
- Frais généraux: 13.00 %
- Bénéfice: 6.00 %
- TVA: 18.00 %

## B Aménagements extérieurs

### BG Gros oeuvre

#### BGI Infrastructure: aciers, bétons et coffrages

**BGI040** m³ Béton non armé confectionné sur le chantier BCN: CPJ-CEM II/A 32,5 - P - B 16 - 15/25 - E: 1 - NA - P 18-305, coulage avec moyens manuels, pour la réalisation de semelle.
Fourniture de béton non armé confectionné sur le chantier BCN: CPJ-CEM II/A 32,5 - P - B 16 - 15/25 - E: 1 - NA - P 18-305, coulage avec moyens manuels, pour la réalisation de semelle. Comprend le compactage et le séchage du béton.
Inclut: Préparation du béton. Coulage et compactage du béton. Séchage du béton.
Critère de métré de projet: Volume théorique, selon documentation graphique du Projet.
Critère de mesure de l'ouvrage: On mesurera le volume théorique exécuté selon les spécifications du Projet, sans inclure les incréments par excès d'excavation non autorisés.

| Code | U | Désignation | Quantité | Prix | Montant |
|---|---|---|---|---|---|
| mt08aaa010a | m³ | Eau. (matériau) | 0.198 | 1.63 | 0.32 |
| mt01arg000a | m³ | Sable criblé. (matériau) | 0.473 | 24.47 | 11.57 |
| mt01arg001am | m³ | Gros granulats homogénéisés, de taille maximale 15/25 mm. (matériau) | 0.887 | 26.14 | 23.19 |
| mt08cem000a | kg | Ciment gris en sacs. (matériau) | 382.250 | 0.12 | 45.87 |
| mq06hor010 | h | Bétonnière. (matériel) | 0.754 | 1.22 | 0.92 |
| au00auh040 |  | Vibreur de béton, électrique. | 1.000 | 0.00 | 0.00 |
| mo045 | h | Compagnon professionnel III/CP2 bétonneur. (main-d'œuvre) | 0.065 | 3.86 | 0.25 |
| mo092 | h | Ouvrier professionnel II/OP bétonneur. (main-d'œuvre) | 0.326 | 2.44 | 0.80 |
| mo113 | h | Ouvrier d'exécution I/OE1 VRD espaces privés. (main-d'œuvre) | 1.370 | 2.23 | 3.06 |
| mo112 | h | Ouvrier d'exécution I/OE2 VRD espaces privés. (main-d'œuvre) | 1.436 | 2.27 | 3.26 |
| % | % | Coûts directs complémentaires | 2 % | 89.24 | 1.78 |
|  |  | Coûts directs |  |  | 91.02 |
