# Système de bardage ventilé

- Propriété du fichier: CYPE INGENIEROS, S.A.
- Format: FIEBDC-3/2002
- Zone géographique: Gabon
- Coûts indirects: 3.00 %
- Frais généraux: 13.00 %
- Bénéfice: 6.00 %
- TVA: 16.00 %

## E Enveloppe et finition extérieure

### EB Bardages de parement

#### EBS Systèmes de bardages ventilés

**EBS080** m² Système de bardage ventilé, de 8 mm d'épaisseur, de plaque de résines thermodurcissables pour façade ventilée, Meteon FR "TRESPA", de 500x2000x8 mm, finition Blanco, texture satinée Satin, placée avec modulation vertical via le système TS150 de fixation visible avec vis sur une sous-structure de bois.
Inclut: Préparation des éléments de fixation préalablement incorporés à l'ouvrage. Implantation des axes verticaux et horizontaux des joints. Réalisation de tous les travaux nécessaires pour la résolution des ouvertures. Alignement, aplomb et nivellement du revêtement en résine thermodurcissable. Fixation définitive des pièces à la sous-structure support. Nettoyage final du parement.

| Code | U | Désignation | Quantité | Prix | Montant |
|---|---|---|---|---|---|
| mt12prt010aaaa1 | m² | Plaque de résines thermodurcissables pour façade ventilée, Meteon FR "TRESPA", de 500x2000x8 mm, finition Blanco, texture satinée Satin, placée avec modulation vertical via le système TS150 de fixation visible avec vis sur une sous-structure de bois, comprend la partie proportionnelle de liteaux en bois traité placés horizontalement et de largeur égale à l'épaisseur de l'isolant, liteaux en bois traité comme montants de 38x45 mm et 38x75 mm en joint de plaque et vis autoformeuses d'acier inoxydable thermolaqué. (matériau) | 1.050 | 134.31 | 141.03 |
| op00ato010 |  | Tournevis. | 1.000 | 0.00 | 0.00 |
| mo047 | h | Compagnon professionnel III/CP2 monteur de systèmes de façades préfabriqués. (main-d'œuvre) | 0.862 | 4.40 | 3.79 |
| mo090 | h | Ouvrier professionnel II/OP monteur de systèmes de façades préfabriqués. (main-d'œuvre) | 0.862 | 2.73 | 2.35 |
| % | % | Coûts directs complémentaires | 3 % | 147.17 | 4.42 |
|  |  | Coûts directs |  |  | 151.59 |
