# Gargouille en aluminium anodisé, de 50x50 mm de section, placée avec mastic de silicone neutre

- Propriété du fichier: CYPE INGENIEROS, S.A.
- Format: FIEBDC-3/2002
- Zone géographique: Gabon
- Coûts indirects: 3.00 %
- Frais généraux: 13.00 %
- Bénéfice: 6.00 %
- TVA: 18.00 %

## E Enveloppe et finition extérieure

### EC Éléments complémentaires de façade

#### ECG Gargouilles

**ECG010** U Gargouille en aluminium anodisé, de 50x50 mm de section, placée avec mastic de silicone neutre.
Réalisation de gargouille en aluminium anodisé, de 50x50 mm de section, placée avec mastic de silicone neutre. Comprend le nivellement et l'arrêt de l'imperméabilisation si nécessaire.
Inclut: Implantation des pièces. Mise en place, aplomb, nivellement et alignement. Scellage des joints et nettoyage.
Critère de métré de projet: Nombre d'unités prévues, selon documentation graphique du Projet.
Critère de mesure de l'ouvrage: On mesurera le nombre d'unités réellement exécutées selon les spécifications du Projet.

| Code | U | Désignation | Quantité | Prix | Montant |
|---|---|---|---|---|---|
| mt15sja100 | U | Cartouche de mastic de silicone neutre. (matériau) | 0.100 | 4.23 | 0.42 |
| mt20gal010a | U | Gargouille en aluminium anodisé, de 50x50 mm de section, réalisée à partir d'un profil carré en aluminium et terminée par un arrêt formant un angle de 45°. (matériau) | 1.000 | 2.70 | 2.70 |
| mo020 | h | Compagnon professionnel III/CP2 VRD espaces privés. (main-d'œuvre) | 0.064 | 3.67 | 0.23 |
| mo113 | h | Ouvrier d'exécution I/OE1 VRD espaces privés. (main-d'œuvre) | 0.064 | 2.23 | 0.14 |
| % | % | Coûts directs complémentaires | 2 % | 3.49 | 0.07 |
|  |  | Coûts directs |  |  | 3.56 |
