# Drainage des sols avec des nappes drainantes

- Propriété du fichier: CYPE INGENIEROS, S.A.
- Format: FIEBDC-3/2002
- Zone géographique: Gabon
- Devise: XAF
- Coûts indirects: 3.00 %
- Frais généraux: 13.00 %
- Bénéfice: 6.00 %
- TVA: 18.00 %

## E Enveloppe et finition extérieure

### EJ Étanchéité: drainages

#### EJS Sols

**EJS020** m² Drainage des sols avec des nappes drainantes.
Drainage des sols avec nappe drainante en polyéthylène, de 7 mm d'épaisseur, placée directement sur l'imperméabilisation.
Inclut: Découpe et préparation des nappes drainantes. Mise en place des nappes drainantes.
Critère pour le métré: Surface mesurée selon documentation graphique du Projet.
Critère pour le mémoire: On mesurera la surface réellement exécutée selon les spécifications du Projet.

| Code | U | Désignation | Quantité | Prix | Montant |
|---|---|---|---|---|---|
| mt15res330a | m² | Nappe drainante en polyéthylène, de 7 mm d'épaisseur, fournie en rouleaux de 20 m de longueur. (matériau) | 1.050 | 14999.49 | 15749.46 |
| mo029 | h | Compagnon professionnel III/CP2 poseur de membranes d'étanchéité. (main-d'œuvre) | 0.243 | 4151.67 | 1008.86 |
| mo067 | h | Ouvrier professionnel II/OP poseur de membranes d'étanchéité. (main-d'œuvre) | 0.243 | 2661.82 | 646.82 |
| % | % | Frais de chantier des unités d'ouvrage | 2 % | 17405.14 | 348.10 |
|  |  | Coûts directs |  |  | 17753.24 |
