# Revêtement décoratif sur les façades, avec du mortier de nature synthétique minérale, de 2 à 3 mm d'épaisseur, couleur Marfil, finition goutte

- Propriété du fichier: CYPE INGENIEROS, S.A.
- Format: FIEBDC-3/2002
- Zone géographique: Gabon
- Coûts indirects: 3.00 %
- Frais généraux: 13.00 %
- Bénéfice: 6.00 %
- TVA: 18.00 %

## E Enveloppe et finition extérieure

### EN Enduits et mortiers

#### ENA Enduits acryliques

**ENA010** m² Revêtement décoratif sur les façades, avec du mortier de nature synthétique minérale, de 2 à 3 mm d'épaisseur, couleur Marfil, finition goutte.
Réalisation sur les façades d'une couche de finition pour revêtements continus, avec du mortier de nature synthétique minérale, de 2 à 3 mm d'épaisseur, couleur Marfil, finition goutte. Appliqué au pistolet de projection sur une couche de base de mortier industriel (non comprise dans ce prix). Comprend la préparation de la surface support, la réalisation des joints, des coins, des arêtes et des arrêts aux rencontres avec les parements, des revêtements ou des autres éléments reçus sur sa surface et la protection de la menuiserie avec du ruban adhésif de masquage.
Inclut: Préparation du parement support déjà revêtu. Réalisation d'une finition superficielle.
Critère de métré de projet: Surface mesurée selon documentation graphique du Projet, en déduisant les ouvertures de surface supérieure à 3 m², en ajoutant en échange la surface de la partie intérieure de l'ouverture, correspondant au développement des jambages et des linteaux. Le métré par ruptures et recoupes n'a pas été incrémenté 5% de pièces de plus a été considéré dans la décomposition.
Critère de mesure de l'ouvrage: On mesurera la surface réellement exécutée selon les spécifications du Projet, en déduisant les ouvertures de surface supérieure à 3 m², en ajoutant en échange la surface de la partie intérieure du vide, correspondant au développement des jambages et des linteaux.

| Code | U | Désignation | Quantité | Prix | Montant |
|---|---|---|---|---|---|
| mt28mag010a | kg | Mortier de nature synthétique minérale, de 2 à 3 mm d'épaisseur, couleur Marfil, finition goutte. (matériau) | 3.000 | 5.60 | 16.80 |
| mt27wav020 | m | Bande adhésive de peintre. (matériau) | 1.750 | 0.08 | 0.14 |
| op00tal020 |  | Malaxeur éléctrique. | 1.000 | 0.00 | 0.00 |
| mo039 | h | Compagnon professionnel III/CP2 enduiseur. (main-d'œuvre) | 0.198 | 3.64 | 0.72 |
| mo111 | h | Ouvrier d'exécution I/OE2 enduiseur. (main-d'œuvre) | 0.198 | 2.30 | 0.46 |
| % | % | Coûts directs complémentaires | 2 % | 18.12 | 0.36 |
|  |  | Coûts directs |  |  | 18.48 |
