# Système de toiture terrasse métallique étanche avec fixation métallique

- Propriété du fichier: CYPE INGENIEROS, S.A.
- Format: FIEBDC-3/2002
- Zone géographique: Gabon
- Coûts indirects: 3.00 %
- Frais généraux: 13.00 %
- Bénéfice: 6.00 %
- TVA: 16.00 %

## E Enveloppe et finition extérieure

### ET Couvertures de toitures terrasses

#### ETS Systèmes

**ETS030** m² Système de toiture terrasse métallique étanche avec fixation métallique, "CHOVA", de type conventionnel, pente de 1% à 15%, constituée de: support de base: profilé nervuré autoportant en tôle d'acier galvanisé S 280 de 0,7 mm d'épaisseur, finition lisse, avec 3 nervures de 50 mm de hauteur séparés de 260 mm; isolation thermique: panneau en laine de roche hydrofugée, de haute densité, LAROC N 150/4 "CHOVA", selon NF EN 13162, de 40 mm d'épaisseur; imperméabilisation: monocouche avec écran de bitume modifié avec un élastomère SBS, POLITABER COMBI FM 50/G "CHOVA", fixée mécaniquement au support avec 3 vis en acier tous les m², de 65 mm de longueur.
Inclut: Implantation des tôles nervurées et des points singuliers. Découpe, préparation et mise en place des plaques. Réalisation des joints et du périmètre. Fixation mécanique des plaques. Résolution des points singuliers. Révision de la surface de base dans laquelle est réalisée la fixation de l'isolant conformément aux exigences de la technique à utiliser. Découpe, ajustage et mise en place de l'isolant. Mise en place de l'imperméabilisation. Fixation mécanique de l'imperméabilisation.

| Code | U | Désignation | Quantité | Prix | Montant |
|---|---|---|---|---|---|
| mt13ccg200ac | m² | Profilé nervuré autoportant en tôle d'acier galvanisé S 280 de 0,7 mm d'épaisseur, finition lisse, avec 3 nervures de 50 mm de hauteur séparés de 260 mm, inertie 18 cm4 et masse surfacique 5,5 kg/m², selon NF EN 14782. (matériau) | 1.100 | 10.47 | 11.52 |
| mt16lrc020a | m² | Panneau en laine de roche hydrofugée, de haute densité, LAROC N 150/4 "CHOVA", selon NF EN 13162, de 40 mm d'épaisseur, résistance thermique 1,05 m²K/W, conductivité thermique 0,038 W/(mK). (matériau) | 1.050 | 16.52 | 17.35 |
| mt14lgc020i | m² | Écran de bitume modifié avec un élastomère SBS, POLITABER COMBI FM 50/G "CHOVA", LBM - 50/G - FM, NF EN 13707, de 5 kg/m², avec une armature de feutre de polyester non tissé renforcé (pour fixation mécanique) de 150 g/m², à surface autoprotégée (protection minérale sur la face extérieure, couleur ardoise grise et plastique anti-adhérant sur la face intérieure). (matériau) | 1.100 | 18.04 | 19.84 |
| mt16aab010 | U | Fixation mécanique des panneaux isolants à la tôle métallique (toitures terrasses métalliques étanches). (matériau) | 3.000 | 0.20 | 0.60 |
| mt14lga100a | U | Vis en acier EVDF ZBJ de 6 mm de diamètre et 65 mm de longueur, avec traitement anticorrosion, cheville et rondelle de répartition de 40x40 mm. (matériau) | 3.000 | 0.23 | 0.69 |
| mt14lbc100a | m | Bande de renfort de bitume modifié avec élastomère SBS POLITABER Banda 33 "CHOVA", LBM - 30 - FP, NF EN 13707, de 33 cm de largeur, masse nominale 3 kg/m², avec une armature de fibre de polypropylène de 160 g/m², terminée avec film plastique sur les deux faces. (matériau) | 0.570 | 4.53 | 2.58 |
| mt15pac040 | m | Tôle en acier galvanisé "CHOVA". (matériau) | 0.150 | 1.74 | 0.26 |
| op00ciz010 |  | Cisaille. | 1.000 | 0.00 | 0.00 |
| op00roe010 |  | Grignoteuse. | 1.000 | 0.00 | 0.00 |
| op00sop010 |  | Chalumeau pour soudure de lames asphaltiques. | 1.000 | 0.00 | 0.00 |
| mo046 | h | Compagnon professionnel III/CP2 monteur de parois industrielles. (main-d'œuvre) | 0.200 | 4.40 | 0.88 |
| mo089 | h | Ouvrier professionnel II/OP monteur de parois industrielles. (main-d'œuvre) | 0.200 | 2.73 | 0.55 |
| mo049 | h | Compagnon professionnel III/CP2 monteur d'isolants. (main-d'œuvre) | 0.067 | 4.40 | 0.29 |
| mo092 | h | Ouvrier professionnel II/OP monteur d'isolants. (main-d'œuvre) | 0.067 | 2.73 | 0.18 |
| mo027 | h | Compagnon professionnel III/CP2 applicateur de lames imperméabilisantes. (main-d'œuvre) | 0.160 | 4.40 | 0.70 |
| mo062 | h | Ouvrier professionnel II/OP applicateur de lames imperméabilisantes. (main-d'œuvre) | 0.160 | 2.73 | 0.44 |
| % | % | Coûts directs complémentaires | 2 % | 55.88 | 1.12 |
|  |  | Coûts directs |  |  | 57.00 |
