# Dépose d'un rideau de verre constituée de profilés en "U" en verre imprimé armé, avec des moyens manuels, et charge manuelle des matériaux déposés dans le camion ou la benne

- Propriété du fichier: CYPE INGENIEROS, S.A.
- Format: FIEBDC-3/2002
- Zone géographique: Gabon
- Coûts indirects: 3.00 %
- Frais généraux: 13.00 %
- Bénéfice: 6.00 %
- TVA: 18.00 %

## E Enveloppe et finition extérieure

### EV Vitrages

#### EVD Dépose

**EVD030** m² Dépose d'un rideau de verre constituée de profilés en "U" en verre imprimé armé, avec des moyens manuels, et charge manuelle des matériaux déposés dans le camion ou la benne.
Dépose avec des moyens manuels d'un rideau de verre constituée de profilés en "U" de verre imprimé armé, sans détériorer les éléments constructifs contigus. Comprend la dépose des profilés périmétriques et les compléments, le nettoyage, l'entassement, le retrait et la charge manuelle des décombres dans le camion ou la benne.
Inclut: Démolition des éléments. Fragmentation des décombres en pièces maniables. Retrait et amassement des décombres. Nettoyage des restes d'ouvrage. Charge des décombres dans le camion ou la benne.
Critère de métré de projet: Surface mesurée selon documentation graphique du Projet.
Critère de mesure de l'ouvrage: On mesurera la surface réellement démolie selon les spécifications du Projet.

| Code | U | Désignation | Quantité | Prix | Montant |
|---|---|---|---|---|---|
| mo054 | h | Compagnon professionnel III/CP2 vitrier. (main-d'œuvre) | 0.261 | 3.67 | 0.96 |
| mo108 | h | Ouvrier professionnel II/OP vitrier. (main-d'œuvre) | 0.261 | 2.27 | 0.59 |
| % | % | Coûts directs complémentaires | 2 % | 1.55 | 0.03 |
|  |  | Coûts directs |  |  | 1.58 |
