# Dépose d'un vitrage extérieur constitué de profilés en "U" en verre imprimé armé

- Propriété du fichier: CYPE INGENIEROS, S.A.
- Format: FIEBDC-3/2002
- Zone géographique: Gabon
- Coûts indirects: 3.00 %
- Frais généraux: 13.00 %
- Bénéfice: 6.00 %
- TVA: 18.00 %

## E Enveloppe et finition extérieure

### EV Vitrages

#### EVD Dépose

**EVD070** m² Dépose d'un vitrage extérieur constitué de profilés en "U" en verre imprimé armé, avec moyens manuels, sans détériorer les éléments constructifs contigus, et charge manuelle dans le camion ou la benne.
Dépose d'un vitrage extérieur constitué de profilés en "U" en verre imprimé armé, avec moyens manuels, sans détériorer les éléments constructifs contigus, et charge manuelle dans le camion ou la benne.
Inclut: Démolition de l'élément. Fragmentation des décombres en pièces maniables. Retrait et stockage des décombres. Nettoyage des restes d'ouvrage. Charge manuelle des décombres dans le camion ou la benne.
Critère de métré de projet: Surface mesurée selon documentation graphique du Projet.
Critère de mesure de l'ouvrage: On mesurera la surface réellement démolie selon les spécifications du Projet.
Critère d'évaluation économique: Le prix comprend la démolition des profilés périmétriques et des compléments.

| Code | U | Désignation | Quantité | Prix | Montant |
|---|---|---|---|---|---|
| mo055 | h | Compagnon professionnel III/CP2 vitrier. (main-d'œuvre) | 0.274 | 3.93 | 1.08 |
| mo110 | h | Ouvrier professionnel II/OP vitrier. (main-d'œuvre) | 0.274 | 2.48 | 0.68 |
| % | % | Coûts directs complémentaires | 2 % | 1.76 | 0.04 |
|  |  | Coûts directs |  |  | 1.80 |
