# Porte de verre trempé translucide de 10 mm d'épaisseur

- Propriété du fichier: CYPE INGENIEROS, S.A.
- Format: FIEBDC-3/2002
- Zone géographique: Gabon
- Coûts indirects: 3.00 %
- Frais généraux: 13.00 %
- Bénéfice: 6.00 %
- TVA: 18.00 %

## F Aménagements et finitions

### FC Cloisons

#### FCB Cloisons de bureaux

**FCB040** U Porte de verre trempé translucide de 10 mm d'épaisseur, de 2100x800 mm, profilés verticaux en aluminium avec couvre-joints pour cacher le recouvrement avec la structure de l'écran continu; pour écran modulaire.
Fourniture et mise en place de porte de verre trempé translucide de 10 mm d'épaisseur, de 2100x800 mm, profilés verticaux en aluminium avec couvre-joints pour cacher le recouvrement avec la structure de l'écran continu, partie fixe supérieure de verre feuilleté de sécurité 5+5, profilés visibles supérieurs en aluminium anodisé ou laqué standard; pour écran modulaire. Comprend les ferrures, les arrêts et le scellage des joints.
Inclut: Implantation et marquage des points de fixation. Aplomb, nivellement et fixation des profilés qui forment l'ossature. Mise en place et fixation de la porte. Traitement des joints des modules. Arrêt du périmètre de l'élément, par les deux faces.
Critère de métré de projet: Nombre d'unités prévues, selon documentation graphique du Projet.
Critère de mesure de l'ouvrage: On mesurera le nombre d'unités réellement exécutées selon les spécifications du Projet.

| Code | U | Désignation | Quantité | Prix | Montant |
|---|---|---|---|---|---|
| mt26mmd015h | U | Porte de verre trempé translucide de 10 mm d'épaisseur, de 2100x800 mm, profilés verticaux en aluminium avec couvre-joints pour cacher le recouvrement avec la structure de l'écran continu, partie fixe supérieure de verre feuilleté de sécurité 5+5, profilés visibles supérieurs en aluminium anodisé ou laqué standard; y compris charnières et serrure à manette. (matériau) | 1.000 | 1402.02 | 1402.02 |
| op00ato010 |  | Tournevis. | 1.000 | 0.00 | 0.00 |
| mo011 | h | Compagnon professionnel III/CP2 monteur. (main-d'œuvre) | 0.641 | 3.80 | 2.44 |
| % | % | Coûts directs complémentaires | 2 % | 1404.46 | 28.09 |
|  |  | Coûts directs |  |  | 1432.55 |
