# Porte intérieure de verre trempé transparente de 10 mm d'épaisseur, de 2100x800 mm, profilés verticaux visibles en aluminium; pour cloison de bureau modulaire

- Propriété du fichier: CYPE INGENIEROS, S.A.
- Format: FIEBDC-3/2002
- Zone géographique: Gabon
- Devise: XAF
- Coûts indirects: 3.00 %
- Frais généraux: 13.00 %
- Bénéfice: 6.00 %
- TVA: 18.00 %

## F Aménagements et finitions

### FC Cloisons

#### FCB Cloisons amovibles

**FCB060** U Porte intérieure de verre trempé transparente de 10 mm d'épaisseur, de 2100x800 mm, profilés verticaux visibles en aluminium; pour cloison de bureau modulaire.
Porte intérieure de verre trempé transparente de 10 mm d'épaisseur, de 2100x800 mm, profilés verticaux visibles en aluminium, partie fixe supérieure de verre feuilleté de sécurité 5+5, profilés supérieurs visibles en aluminium anodisé ou laqué standard; pour cloison de bureau modulaire. Comprend les ferrures, les arrêts et le scellage des joints.
Inclut: Implantation et marquage des points de fixation. Aplomb, nivellement et fixation des profilés qui forment l'ossature. Mise en place et fixation de la porte. Traitement des joints. Arrêt du périmètre de l'élément, par les deux faces.
Critère de métré de projet: Nombre d'unités prévues, selon documentation graphique du Projet.
Critère de mesure de l'ouvrage: On mesurera le nombre d'unités réellement exécutées selon les spécifications du Projet.

| Code | U | Désignation | Quantité | Prix | Montant |
|---|---|---|---|---|---|
| mt26mmd015a | U | Porte intérieure de verre trempé transparente de 10 mm d'épaisseur, de 2100x800 mm, profilés verticaux visibles en aluminium, partie fixe supérieure de verre feuilleté de sécurité 5+5, profilés supérieurs visibles en aluminium anodisé ou laqué standard; avec charnières et serrure à manette. (matériau) | 1.000 | 732855.78 | 732855.78 |
| op00ato010 |  | Tournevis. | 1.000 | 0.00 | 0.00 |
| mo011 | h | Compagnon professionnel III/CP2 monteur. (main-d'œuvre) | 0.674 | 2920.73 | 1968.57 |
| % | % | Frais de chantier des unités d'ouvrage | 2 % | 734824.35 | 14696.49 |
|  |  | Coûts directs |  |  | 749520.84 |
