# Paroi intérieure de 15 cm d'épaisseur en maçonnerie, de brique en béton de parement perforé lisse, couleur, 40x15x10 cm, avec joint de 1 cm, creux, placée avec mortier de ciment M-10

- Propriété du fichier: CYPE INGENIEROS, S.A.
- Format: FIEBDC-3/2002
- Zone géographique: Gabon
- Coûts indirects: 0.03 %
- Frais généraux: 13.00 %
- Bénéfice: 6.00 %
- TVA: 18.00 %

## F Aménagements et finitions

### FC Cloisons

#### FCM Maçonnerie visible

**FCM030** m² Paroi intérieure de 15 cm d'épaisseur en maçonnerie, de brique en béton de parement perforé lisse, couleur, 40x15x10 cm, avec joint de 1 cm, creux, placée avec mortier de ciment M-10.
Réalisation d'une paroi intérieure de 15 cm d'épaisseur en maçonnerie, de brique en béton de parement perforé lisse, couleur, 40x15x10 cm, avec joint de 1 cm, creux, placée avec mortier de ciment M-10. Comprend l'implantation, le nivellement et l'aplomb, les chutes et les ruptures, les tas de charge, les mouchettes, les jointures et le nettoyage.
Inclut: Implantation et tracé dans le plancher des cloisons à réaliser. Mise en place et mise d'aplomb de regards de référence. Pose des fils entre les mires. Mise en place des pièces par rangées à niveau. Réalisation de tous les travaux nécessaires pour la résolution des ouvertures. Rencontres de la maçonnerie avec les façades, les poteaux et les cloisons. Rencontre de la maçonnerie et du plancher supérieur. Révision des joints et nettoyage.
Critère de métré de projet: Surface mesurée selon documentation graphique du Projet, sans dupliquer les coins ni les rencontres, en déduisant les ouvertures de surface supérieure à 3 m².
Critère de mesure de l'ouvrage: On mesurera la surface réellement exécutée selon les spécifications du Projet, sans dupliquer les coins ni les rencontres, en déduisant les ouvertures de surface supérieure à 3 m².

| Code | U | Désignation | Quantité | Prix | Montant |
|---|---|---|---|---|---|
| mt05chl010h | U | Brique en béton de parement perforé lisse, couleur, 40x15x10 cm. (matériau) | 24.150 | 0.64 | 15.46 |
| mt09mor010e | m³ | Mortier de ciment CEM II/B-P 32,5 N type M-10, confectionné sur site avec 380 kg/m³ de ciment et une proportion en volume 1/4. (matériau) | 0.018 | 133.30 | 2.40 |
| op00sie030 |  | Scie à disque de diamant, pour table de travail, à coupe humide. | 1.000 | 0.00 | 0.00 |
| op00tal010 |  | Perceuse. | 1.000 | 0.00 | 0.00 |
| mo020 | h | Compagnon professionnel III/CP2 VRD espaces privés pour des travaux de maçonnerie. (main-d'œuvre) | 1.020 | 3.40 | 3.47 |
| mo106 | h | Ouvrier d'exécution I/OE1 VRD espaces privés pour des travaux de maçonnerie. (main-d'œuvre) | 0.510 | 2.02 | 1.03 |
| % | % | Coûts directs complémentaires | 2 % | 22.36 | 0.45 |
|  |  | Coûts directs |  |  | 22.81 |
