# Démolition d'une contrecloison

- Propriété du fichier: CYPE INGENIEROS, S.A.
- Format: FIEBDC-3/2002
- Zone géographique: Gabon
- Devise: XAF
- Coûts indirects: 3.00 %
- Frais généraux: 13.00 %
- Bénéfice: 6.00 %
- TVA: 18.00 %

## F Aménagements et finitions

### FD Doublages

#### FDD Démolition

**FDD040** m² Démolition d'une contrecloison, en maçonnerie revêtue, constituée de bloc de béton de 15 cm d'épaisseur, avec des moyens manuels, sans affecter la stabilité des éléments constructifs contigus, et chargement manuel dans le camion ou la benne.
Démolition d'une contrecloison, en maçonnerie revêtue, constituée de bloc de béton de 15 cm d'épaisseur, avec des moyens manuels, sans affecter la stabilité des éléments constructifs contigus, et chargement manuel dans le camion ou la benne.
Inclut: Démolition de la maçonnerie et de ses revêtements. Fragmentation des décombres en pièces maniables. Retrait et stockage des décombres. Nettoyage des restes d'ouvrage. Chargement manuel des décombres dans le camion ou la benne.
Critère de métré de projet: Surface mesurée selon documentation graphique du Projet.
Critère de mesure de l'ouvrage: On mesurera la surface réellement démolie selon les spécifications du Projet.
Critère d'évaluation économique: Le prix comprend la démolition du revêtement.

| Code | U | Désignation | Quantité | Prix | Montant |
|---|---|---|---|---|---|
| mo113 | h | Ouvrier d'exécution I/OE1 construction. (main-d'œuvre) | 0.597 | 1735.16 | 1035.89 |
| % | % | Frais de chantier des unités d'ouvrage | 2 % | 1035.89 | 20.72 |
|  |  | Coûts directs |  |  | 1056.61 |
