# Contrecloison en plaques de plâtre, grande hauteur. Système "PLACO"

- Propriété du fichier: CYPE INGENIEROS, S.A.
- Format: FIEBDC-3/2002
- Zone géographique: Gabon
- Devise: XAF
- Coûts indirects: 3.00 %
- Frais généraux: 13.00 %
- Bénéfice: 6.00 %
- TVA: 18.00 %

## F Aménagements et finitions

### FD Doublages

#### FDP Contrecloisons en plaques de plâtre sur ossature métallique

**FDP030** m² Contrecloison en plaques de plâtre, grande hauteur. Système "PLACO".
Contrecloison indépendante, système High Stil "PLACO", de 95 mm d'épaisseur totale, avec niveau de qualité de la finition standard (Q2), constitué d'une plaque de plâtre AF / NF EN 520 - 900 / 2500 / 25 / à bords longitudinaux amincis, Megaplac 25 "PLACO", constituée d'une âme en plâtre d'origine naturelle enveloppée et liée aux deux feuilles de carton fort, renforcée par l'inclusion dans la masse de fibre de verre à fil court non tissé pour améliorer sa cohésion à des températures élevées et par la densification du plâtre pour la doter d'une plus grande dureté superficielle, boulonnée directement sur une ossature autoportante de profilés métalliques en acier galvanisé constituée de rails High Stil RHS 70 "PLACO", solidement fixés au plancher et au plafond, et montants High Stil MHS 70 "PLACO", avec une séparation entre montants de 900 mm. Comprend la bande de désolidarisation; les fixations pour l'ancrage des rails et des montants métalliques; la visserie pour la fixation des plaques; la bande en papier avec renfort métallique "PLACO" et la pâte et la bande pour le traitement des joints.
Critère d'évaluation économique: Le prix comprend la résolution des rencontres et des points singuliers, mais il ne comprend pas l'isolation à placer entre les plaques et le parement.
Inclut: Implantation et tracé sur les planchers inférieur et supérieur des profilés. Mise en place d'une bande d'étanchéité et de rails inférieurs, sur le revêtement de sol terminé ou la base d'assise. Mise en place d'une bande d'étanchéité et de rails supérieurs, sous planchers. Mise en place des montants. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12plj020a | m | Bande étanche autoadhésive, Banda 45 "PLACO", en mousse de polyéthylène à cellules fermées, de 3 mm d'épaisseur et 45 mm de largeur, pour l'étanchéité de la base et l'isolation acoustique du périmètre des cloisons et doublages de plaques. (matériau) | 0.450 | 404.08 | 181.84 |
| mt12plp220a | m | Rail de profilé en acier galvanisé, RHS 70 "PLACO", fabriqué par laminage à froid, 72x60 mm de section et 1,2 mm d'épaisseur, selon NF DTU 25.41 P1-2 et NF EN 14195. (matériau) | 1.000 | 6916.70 | 6916.70 |
| mt12plp210a | m | Montant de profilé en acier galvanisé, MHS 70 "PLACO", fabriqué par laminage à froid, 68x55 mm de section et 1,2 mm d'épaisseur, selon NF DTU 25.41 P1-2 et NF EN 14195. (matériau) | 1.400 | 7442.78 | 10419.89 |
| mt12plk017a | m² | Plaque de plâtre AF / NF EN 520 - 900 / 2500 / 25 / à bords longitudinaux amincis, Megaplac 25 "PLACO", constituée d'une âme en plâtre d'origine naturelle enveloppée et liée aux deux feuilles de carton fort, renforcée par l'inclusion dans la masse de fibre de verre à fil court non tissé pour améliorer sa cohésion à des températures élevées et par la densification du plâtre pour la doter d'une plus grande dureté superficielle. (matériau) | 1.050 | 7537.65 | 7914.53 |
| mt12plt020b | U | Vis autoforeuse TTPF 35 "PLACO", avec tête en trompette, de 35 mm de longueur, pour installation de plaques de plâtre sur des profilés d'épaisseur inférieure à 6 mm. (matériau) | 7.000 | 22.50 | 157.50 |
| mt12plt030a | U | Vis autoforeuse à tôle, TRPF 9,5 "PLACO", de 9,5 mm de longueur. (matériau) | 2.000 | 13.01 | 26.02 |
| mt12plj010a | m | Bande microperforée en papier "PLACO", de 50 mm de largeur, selon NF EN 13963, pour finition des joints de plaques de plâtre. (matériau) | 1.750 | 46.57 | 81.50 |
| mt12plm010a | kg | Pâte de séchage en poudre SN "PLACO"; Euroclasse A2-s1, d0 de réaction au feu, selon NF EN 13501-1, intervalle de température de travail de 5 à 30°C, pour application manuelle avec bande à joint, selon NF EN 13963; pour le traitement des joints des plaques en plâtre. (matériau) | 0.420 | 974.55 | 409.31 |
| mt12plm019a | kg | Pâte de séchage, Gypfill Pro "PLACO"; Euroclasse A2-s1, d0 de réaction au feu, selon NF EN 13501-1, intervalle de température de travail de 5 à 30°C, pour application manuelle ou mécanique avec bande à joint, selon NF EN 13963; pour le traitement des joints des plaques en plâtre. (matériau) | 0.590 | 1109.95 | 654.87 |
| mt12plj010b | m | Bande en papier avec renfort métallique "PLACO", de 50 mm de largeur, selon NF EN 14353, pour finition des joints de plaques de plâtre. (matériau) | 0.150 | 713.83 | 107.07 |
| op00fre010 |  | Fraiseuse. | 1.000 | 0.00 | 0.00 |
| op00sie010 |  | Scie sauteuse. | 1.000 | 0.00 | 0.00 |
| op00tal010 |  | Perceuse. | 1.000 | 0.00 | 0.00 |
| op00ato010 |  | Tournevis. | 1.000 | 0.00 | 0.00 |
| mo053 | h | Compagnon professionnel III/CP2 plaquiste. (main-d'œuvre) | 0.243 | 4266.11 | 1036.66 |
| mo100 | h | Ouvrier professionnel II/OP plaquiste. (main-d'œuvre) | 0.243 | 2661.82 | 646.82 |
| % | % | Frais de chantier des unités d'ouvrage | 2 % | 28552.71 | 571.05 |
|  |  | Coûts directs |  |  | 29123.76 |
