# Trappe d'accès en plastique couleur blanche, Plastictramp "PLACO", de 300x300 mm, pour doublage en plaques de plâtre

- Propriété du fichier: CYPE INGENIEROS, S.A.
- Format: FIEBDC-3/2002
- Zone géographique: Gabon
- Devise: XAF
- Coûts indirects: 3.00 %
- Frais généraux: 13.00 %
- Bénéfice: 6.00 %
- TVA: 18.00 %

## F Aménagements et finitions

### FD Doublages

#### FDP Contrecloisons en plaques de plâtre sur ossature métallique

**FDP050** U Trappe d'accès en plastique couleur blanche, Plastictramp "PLACO", de 300x300 mm, pour doublage en plaques de plâtre.
Trappe d'accès en plastique couleur blanche, Plastictramp "PLACO", de 300x300 mm, constituée de cadre et porte, pour doublage en plaques de plâtre. Comprend accessoires de montage.
Inclut: Marquage et découpe de la plaque de plâtre. Mise en place de la trappe.
Critère de métré de projet: Nombre d'unités prévues, selon documentation graphique du Projet.
Critère de mesure de l'ouvrage: On mesurera le nombre d'unités réellement mises en place selon les spécifications du Projet.
Critère d'évaluation économique: Le prix comprend la résolution des rencontres et des points singuliers.

| Code | U | Désignation | Quantité | Prix | Montant |
|---|---|---|---|---|---|
| mt12plk080b | U | Trappe d'accès en plastique couleur blanche, Plastictramp "PLACO", de 300x300 mm, constituée de cadre et porte. (matériau) | 1.000 | 12602.06 | 12602.06 |
| op00fre010 |  | Fraiseuse. | 0.100 | 0.00 | 0.00 |
| mo015 | h | Compagnon professionnel III/CP2 monteur de faux plafonds en plaques de plâtre. (main-d'œuvre) | 0.151 | 2920.73 | 441.03 |
| mo082 | h | Ouvrier professionnel II/OP monteur de faux plafonds en plaques de plâtre. (main-d'œuvre) | 0.151 | 1808.49 | 273.08 |
| % | % | Frais de chantier des unités d'ouvrage | 2 % | 13316.17 | 266.32 |
|  |  | Coûts directs |  |  | 13582.49 |
