# Isolation thermique et protection préventive contre les feux de foyers et de hottes de cheminées

- Propriété du fichier: CYPE INGENIEROS, S.A.
- Format: FIEBDC-3/2002
- Zone géographique: Gabon
- Coûts indirects: 3.00 %
- Frais généraux: 13.00 %
- Bénéfice: 6.00 %
- TVA: 18.00 %

## F Aménagements et finitions

### FI Isolations intérieures

#### FIE Cheminées et foyers

**FIE020** U Isolation thermique et protection préventive contre les feux de foyers et de hottes de cheminées, constituée de kit pour l'isolation thermique d'un foyer ou d'une hotte de cheminée de 100x60x75 cm, modèle Kit Chimenea "ROCKWOOL". Ne comprend ni le conduit, ni les maçonneries, ni les revêtements.
Fourniture et montage de kit pour l'isolation thermique d'un foyer ou d'une hotte de cheminée de 100x60x75 cm, constitué de 8 plaques en plâtre, avec résistance au feu EI 30, 10 panneaux en laine de roche Firerock "ROCKWOOL, 7 rails verticaux pliés, 6 rails horizontaux, 2 grilles latérales, 1 cartouche en silicone acrylique, 1 sac de pâte pour joints de plaque de plâtre, 1 rouleau de ruban de coin pour plaques de plâtre, 1 rouleau de ruban adhésive en aluminium, 1 rouleau de bande à placer sur la liaison de plaques de plâtre, 10 platines en acier, 40 chevilles et 50 vis pour la fixation de la plaque à la paroi, et 30 vis à tôle. Comprend les coupes, les fixations et le nettoyage. Ne comprend ni le conduit, ni les maçonneries, ni les revêtements.
Inclut: Découpe et préparation de l'isolant. Mise en place des panneaux en contact avec la paroi. Mise en place de gouttière au plafond et sur les murs. Mise en place des gouttières frontales. Découpe et préparation des plaques de plâtre. Mise en place des plaques. Mise en place de l'isolation de la hotte. Mise en place du panneau de séparation entre la chambre de décompression et la chambre de récupération. Mise en place des grilles de ventilation latérales. Mise en place de la plaque frontale. Jointoiement et nettoyage final.
Critère de métré de projet: Nombre d'unités prévues, selon documentation graphique du Projet.
Critère de mesure de l'ouvrage: On mesurera le nombre d'unités réellement exécutées selon les spécifications du Projet.

| Code | U | Désignation | Quantité | Prix | Montant |
|---|---|---|---|---|---|
| mt16lrw140 | U | Kit pour l'isolation thermique d'un foyer ou d'une hotte de cheminée de 100x60x75 cm, constitué de 8 plaques en plâtre, avec résistance au feu EI 30, 10 panneaux en laine de roche Firerock "ROCKWOOL, 7 rails verticaux pliés, 6 rails horizontaux, 2 grilles latérales, 1 cartouche en silicone acrylique, 1 sac de pâte pour joints de plaque de plâtre, 1 rouleau de ruban de coin pour plaques de plâtre, 1 rouleau de ruban adhésive en aluminium, 1 rouleau de bande à placer sur la liaison de plaques de plâtre, 10 platines en acier, 40 chevilles et 50 vis pour la fixation de la plaque à la paroi, et 30 vis à tôle. (matériau) | 1.000 | 461.23 | 461.23 |
| mo053 | h | Compagnon professionnel III/CP2 poseur d'isolants rigides ou flexibles. (main-d'œuvre) | 6.958 | 3.51 | 24.42 |
| mo099 | h | Ouvrier professionnel II/OP poseur d'isolants rigides ou flexibles. (main-d'œuvre) | 6.958 | 2.10 | 14.61 |
| % | % | Coûts directs complémentaires | 2 % | 500.26 | 10.01 |
|  |  | Coûts directs |  |  | 510.27 |
