# Système DITRA-SOUND "SCHLÜTER-SYSTEMS" d'isolation acoustique au bruit de choc sous revêtement de sol en céramique ou en pierre naturelle, avec des complexes multicouches

- Propriété du fichier: CYPE INGENIEROS, S.A.
- Format: FIEBDC-3/2002
- Zone géographique: Gabon
- Devise: XAF
- Coûts indirects: 3.00 %
- Frais généraux: 13.00 %
- Bénéfice: 6.00 %
- TVA: 18.00 %

## F Aménagements et finitions

### FI Isolations intérieures

#### FIS Sols céramiques ou en pierre

**FIS010** m² Système DITRA-SOUND "SCHLÜTER-SYSTEMS" d'isolation acoustique au bruit de choc sous revêtement de sol en céramique ou en pierre naturelle, avec des complexes multicouches.
Système DITRA-SOUND "SCHLÜTER-SYSTEMS" d'isolation acoustique au bruit de choc, constituée de film de polyéthylène, avec les deux faces revêtues de géotextile non tissé, Schlüter-DITRA-SOUND 355 "SCHLÜTER-SYSTEMS", de 3,5 mm d'épaisseur, fixé au support avec du mortier-colle de prise normale, C1, couleur grise étendu avec une truelle dentée; préparé pour recevoir directement le revêtement de sol en céramique ou en pierre naturelle. Comprend la bande autoadhésive Schlüter-DITRA-SOUND RSK 630, pour la désolidarisation périmétrique aux rencontres avec des éléments verticaux et le ruban adhésif Schlüter-DITRA-SOUND KB 38, pour le scellement des joints.
Inclut: Nettoyage et préparation de la surface support. Découpe de l'isolant. Mise en place de la bande périmétrique. Extension du mortier-colle sur la surface support. Mise en place de l'isolant. Scellement des joints.
Critère pour le métré: Surface mesurée selon documentation graphique du Projet.
Critère pour le mémoire: On mesurera la surface réellement exécutée selon les spécifications du Projet.

| Code | U | Désignation | Quantité | Prix | Montant |
|---|---|---|---|---|---|
| mt09mcr021g | kg | Mortier-colle de prise normale, C1, selon NF EN 12004, couleur grise. (matériau) | 2.000 | 258.74 | 517.48 |
| mt16pss010a | m² | Film de polyéthylène, avec les deux faces revêtues de géotextile non tissé, Schlüter-DITRA-SOUND 355 "SCHLÜTER-SYSTEMS", de 3,5 mm d'épaisseur; fournissant une réduction du niveau global de pression au bruit de choc de 13 dB, selon NF EN ISO 717-2. (matériau) | 1.050 | 26976.85 | 28325.69 |
| mt16pss030a | m | Ruban autoadhésif, Schlüter-DITRA-SOUND RSK 630 "SCHLÜTER-SYSTEMS", de 30 mm de largeur et 6 mm d'épaisseur, fournie en rouleaux de 10 m de longueur. (matériau) | 0.100 | 1319.52 | 131.95 |
| mt16pss020a | m | Ruban adhésif, Schlüter-DITRA-SOUND KB 38 "SCHLÜTER-SYSTEMS", de 38 mm de largeur, fournie en rouleaux de 50 m de longueur. (matériau) | 0.100 | 277.88 | 27.79 |
| mo054 | h | Compagnon professionnel III/CP2 poseur d'isolants rigides ou flexibles. (main-d'œuvre) | 0.122 | 4266.11 | 520.47 |
| mo101 | h | Ouvrier professionnel II/OP poseur d'isolants rigides ou flexibles. (main-d'œuvre) | 0.122 | 2661.82 | 324.74 |
| % | % | Frais de chantier des unités d'ouvrage | 2 % | 29848.12 | 596.96 |
|  |  | Coûts directs |  |  | 30445.08 |
