# Retrait avec des moyens manuels d'une main courante

- Propriété du fichier: CYPE INGENIEROS, S.A.
- Format: FIEBDC-3/2002
- Zone géographique: Gabon
- Coûts indirects: 3.00 %
- Frais généraux: 13.00 %
- Bénéfice: 6.00 %
- TVA: 18.00 %

## F Aménagements et finitions

### FK Menuiseries intérieures et meubles

#### FKD Démolition

**FKD070** m Retrait avec des moyens manuels d'une main courante, située dans un escalier et fixée par vissage dans béton, avec des moyens manuels, sans détériorer les éléments constructifs auxquels elle est fixée, et charge manuelle dans le camion ou la benne.
Retrait avec des moyens manuels d'une main courante, située dans un escalier et fixée par vissage dans béton, avec des moyens manuels, sans détériorer les éléments constructifs auxquels elle est fixée, et charge manuelle dans le camion ou la benne.
Inclut: Retrait de l'élément. Retrait et stockage du matériau enlevé. Nettoyage des restes d'ouvrage. Charge manuelle du matériau enlevé et des restes d'ouvrage dans le camion ou la benne.
Critère de métré de projet: Longueur moyenne selon documentation graphique du Projet.
Critère de mesure de l'ouvrage: On mesurera la longueur réellement démontée selon les spécifications du Projet.
Critère d'évaluation économique: Le prix comprend le démontage des accessoires et des éléments de fixation.

| Code | U | Désignation | Quantité | Prix | Montant |
|---|---|---|---|---|---|
| mo113 | h | Ouvrier d'exécution I/OE1 construction. (main-d'œuvre) | 0.163 | 2.21 | 0.36 |
| % | % | Coûts directs complémentaires | 2 % | 0.36 | 0.01 |
|  |  | Coûts directs |  |  | 0.37 |
