# Faux plafond démontable

- Propriété du fichier: CYPE INGENIEROS, S.A.
- Format: FIEBDC-3/2002
- Zone géographique: Gabon
- Coûts indirects: 0.03 %
- Frais généraux: 13.00 %
- Bénéfice: 6.00 %
- TVA: 18.00 %

## F Aménagements et finitions

### FL Revêtements de plafonds

#### FLE Plafonds suspendus démontables

**FLE030** m² Faux plafond démontable, situé à une hauteur inférieure à 4 m, acoustique constitué de plaques perforées de plâtre, avec bord pour profilés semi-occultés, de 600x600x12,5 mm, avec des profilés semi-occultés.
Fourniture et montage d'un faux plafond démontable, situé à une hauteur inférieure à 4 m, acoustique constitué de plaques de plâtre plaques perforées de plâtre, avec bord pour profilés semi-occultés, de 600x600x12,5 mm, suspendues au plafond à l'aide de profilés semi-occultés, comprenant profilés primaires, secondaires et des profilés angulaires d'arrêt fixés au plafond à l'aide de tiges et de crochets. Comprend les accessoires de fixation, complètement installé.
Inclut: Implantation des axes de l'ossature modulaire. Nivellement et mise en place des profilés angulaires. Implantation des profilés primaires de l'ossature. Signalisation des points d'ancrage au plancher. Nivellement et suspension des profilés primaires et secondaires de l'ossature. Mise en place des plaques.
Critère de métré de projet: Surface mesurée entre les parements, selon documentation graphique du Projet, sans déduire les ouvertures pour les installations.
Critère de mesure de l'ouvrage: On mesurera la surface réellement exécutée selon les spécifications du Projet, sans décompter les ouvertures pour les installations.

| Code | U | Désignation | Quantité | Prix | Montant |
|---|---|---|---|---|---|
| mt12psg220 | U | Fixation composée d'une cheville et d'une vis 5x27. (matériau) | 0.840 | 0.08 | 0.07 |
| mt12psg190 | U | Tige d'accroche. (matériau) | 0.840 | 1.21 | 1.02 |
| mt12psg210a | U | Suspension pour faux plafonds suspendus. (matériau) | 0.840 | 0.99 | 0.83 |
| mt12psg210b | U | Goupille pour la fixation de la suspension, en faux plafonds suspendus. (matériau) | 0.840 | 0.16 | 0.13 |
| mt12psg210c | U | Connexion supérieure pour fixer la tige à la suspension, en faux plafonds suspendus. (matériau) | 0.840 | 1.21 | 1.02 |
| mt12psg200a | m | Profilé primaire 24x38x3700 mm, en acier galvanisé, selon NF EN 13964. (matériau) | 0.840 | 1.12 | 0.94 |
| mt12psg200b | m | Profilé secondaire 24x32x600 mm, en acier galvanisé, selon NF EN 13964. (matériau) | 0.840 | 1.12 | 0.94 |
| mt12psg200c | m | Profilé secondaire 24x32x1200 mm, en acier galvanisé, selon NF EN 13964. (matériau) | 1.670 | 1.12 | 1.87 |
| mt12psg200d | m | Profilé angulaire 25x25x3000 mm, en acier galvanisé, selon NF EN 13964. (matériau) | 0.400 | 0.93 | 0.37 |
| mt12psg025f | m² | Plaque perforée de plâtre, avec bord pour profilés semi-occultés, de 600x600x12,5 mm, pour plafonds révisables, selon NF EN 13964. (matériau) | 1.050 | 30.30 | 31.82 |
| op00fre010 |  | Fraiseuse. | 1.000 | 0.00 | 0.00 |
| op00ato010 |  | Tournevis. | 1.000 | 0.00 | 0.00 |
| mo014 | h | Compagnon professionnel III/CP2 monteur de faux plafonds en plaques de plâtre. (main-d'œuvre) | 0.334 | 3.51 | 1.17 |
| mo077 | h | Ouvrier professionnel II/OP monteur de faux plafonds en plaques de plâtre. (main-d'œuvre) | 0.334 | 2.10 | 0.70 |
| % | % | Coûts directs complémentaires | 2 % | 40.88 | 0.82 |
|  |  | Coûts directs |  |  | 41.70 |
