# Faux plafond continu à revêtir

- Propriété du fichier: CYPE INGENIEROS, S.A.
- Format: FIEBDC-3/2002
- Zone géographique: Gabon
- Coûts indirects: 3.00 %
- Frais généraux: 13.00 %
- Bénéfice: 6.00 %
- TVA: 18.00 %

## F Aménagements et finitions

### FL Revêtements de plafonds

#### FLN Plafonds suspendus non démontables

**FLN010** m² Faux plafond continu à revêtir, situé à une hauteur supérieure ou égale à 4 m, de plaques nervurés en plâtre, de 100x60 cm, avec bord droit et finition lisse, suspendues du plancher par étoupes suspendues.
Fourniture et réalisation d'un faux plafond continu, situé à une hauteur supérieure ou égale à 4 m, constitué de plaques nervurés en plâtre, de 100x60 cm, avec bord droit et finition lisse, suspendues du plancher avec des étoupes suspendues en pâte de plâtre et des fibres végétales, réparties uniformément (3 fixations/m²) et séparées des parements verticaux d'au moins 5 mm. Comprend le collage des bords des plaques et le jointoiement de la face visible avec une pâte de plâtre; la réalisation des joints de dilatation, le repassage des joints, l'enduit final du faux plafond avec une couche de moins de 1 mm d'épaisseur de plâtre et le passage de la canalisation de protection des câbles électriques. Totalement terminé et prêt pour impression, peinture ou revêtement.
Inclut: Tracé dans les murs du niveau du faux plafond. Mise en place et fixation des étoupes. Mise en place des plaques. Réalisation des orifices pour le passage des tubes de l'installation électrique. Enduit des plaques avec une pâte de plâtre. Passage de la canalisation de protection du câblage électrique.
Critère de métré de projet: Surface mesurée entre les parements, selon documentation graphique du Projet, sans déduire les ouvertures pour les installations.
Critère de mesure de l'ouvrage: On mesurera la surface réellement exécutée selon les spécifications du Projet, sans décompter les ouvertures pour les installations.

| Code | U | Désignation | Quantité | Prix | Montant |
|---|---|---|---|---|---|
| mt12fpe010b | m² | Plaque de plâtre, nervurée, de 100x60 cm et de 8 mm d'épaisseur (20 mm d'épaisseur totale, y compris les nervures), avec bord droit et finition lisse, non revêtu, pour faux plafonds. (matériau) | 1.050 | 4.20 | 4.41 |
| mt12fac010 | kg | Fibres végétales en rouleaux. (matériau) | 0.220 | 1.82 | 0.40 |
| mt09pes010 | m³ | Pâte de plâtre, selon NF EN 13279-1. (matériau) | 0.006 | 134.96 | 0.81 |
| op00fre010 |  | Fraiseuse. | 1.000 | 0.00 | 0.00 |
| mo035 | h | Compagnon professionnel III/CP2 poseur de faux plafonds en dalles et de moulures. (main-d'œuvre) | 0.295 | 3.67 | 1.08 |
| mo117 | h | Ouvrier poseur de faux plafonds en dalles et de moulures. (main-d'œuvre) | 0.295 | 2.23 | 0.66 |
| % | % | Coûts directs complémentaires | 2 % | 7.36 | 0.15 |
|  |  | Coûts directs |  |  | 7.51 |
