# Faux plafond continu fixé directement au plancher

- Propriété du fichier: CYPE INGENIEROS, S.A.
- Format: FIEBDC-3/2002
- Zone géographique: Gabon
- Coûts indirects: 3.00 %
- Frais généraux: 13.00 %
- Bénéfice: 6.00 %
- TVA: 18.00 %

## F Aménagements et finitions

### FL Revêtements de plafonds

#### FLN Plafonds suspendus non démontables

**FLN140** m² Faux plafond continu fixé directement au plancher, pour usage agroalimentaire, situé à une hauteur inférieure à 4 m, de panneaux rigides en polystyrène extrudé de 600x2500 mm et 50 mm d'épaisseur, résistance à la compression >= 200 kPa, fixé au support avec fixations mécaniques pour l'ancrage de panneaux isolants rigides.
Fourniture et réalisation d'un faux plafond continu fixé directement au plancher, pour usage agroalimentaire, situé à une hauteur inférieure à 4 m, constitué de panneaux rigides en polystyrène extrudé de 600x2500 mm et 50 mm d'épaisseur, résistance à la compression >= 200 kPa, résistance thermique 1,45 m²K/W, conductivité thermique 0,034 W/(mK), fixé au support résistant au moyen de fixations mécaniques pour l'ancrage de panneaux isolants rigides. Comprend la réalisation des joints de dilatation, la découpe, l'ancrage et la finition superficielle.
Inclut: Tracé dans les murs du niveau du faux plafond. Mise à niveau des règles adossées aux murs périmétriques. Fixation des pièces en polystyrène extrudé directement au plancher.
Critère de métré de projet: Surface mesurée entre les parements, selon documentation graphique du Projet, sans déduire les ouvertures pour les installations.
Critère de mesure de l'ouvrage: On mesurera la surface réellement exécutée selon les spécifications du Projet, sans décompter les ouvertures pour les installations.

| Code | U | Désignation | Quantité | Prix | Montant |
|---|---|---|---|---|---|
| mt16pki010hc | m² | Panneau rigide en polystyrène extrudé selon NF EN 13164, à surface lisse et système latéral à rainure et languette, de 600x2500 mm et 50 mm d'épaisseur, résistance thermique 1,45 m²K/W, conductivité thermique 0,034 W/(mK), 200 kPa de résistance à la compression, coefficient de résistance à la diffusion de la vapeur d'eau 150, chaleur spécifique 1400 J/kgK, Euroclasse E de réaction au feu; d'application dans faux plafonds agroalimentaires, façades et contre-cloisons. (matériau) | 1.050 | 7.58 | 7.96 |
| mt16pki020a | U | Fixation mécanique pour l'ancrage de panneaux isolants rigides. (matériau) | 8.000 | 0.39 | 3.12 |
| op00fre010 |  | Fraiseuse. | 1.000 | 0.00 | 0.00 |
| op00ato010 |  | Tournevis. | 1.000 | 0.00 | 0.00 |
| mo015 | h | Compagnon professionnel III/CP2 monteur de faux plafonds en plaques de plâtre. (main-d'œuvre) | 0.254 | 3.80 | 0.97 |
| mo082 | h | Ouvrier professionnel II/OP monteur de faux plafonds en plaques de plâtre. (main-d'œuvre) | 0.254 | 2.32 | 0.59 |
| % | % | Coûts directs complémentaires | 2 % | 12.64 | 0.25 |
|  |  | Coûts directs |  |  | 12.89 |
