# Faux plafond continu

- Propriété du fichier: CYPE INGENIEROS, S.A.
- Format: FIEBDC-3/2002
- Zone géographique: Gabon
- Coûts indirects: 3.00 %
- Frais généraux: 13.00 %
- Bénéfice: 6.00 %
- TVA: 18.00 %

## F Aménagements et finitions

### FL Revêtements de plafonds

#### FLN Plafonds suspendus non démontables

**FLN150** m² Faux plafond continu, situé à une hauteur supérieure ou égale à 4 m, lisse D282a.es "KNAUF" suspendu avec une structure métallique (12,5+27+27), formé d'une plaque en ciment Portland Aquapanel Outdoor "KNAUF", finition avec pâte Aquapanel Q4 Finish.
Fourniture et montage d'un faux plafond continu, situé à une hauteur supérieure ou égale à 4 m, lisse D282a.es "KNAUF" (12,5+27+27), constitué d'une plaque en ciment Portland Aquapanel Outdoor "KNAUF" 12,5x1200x2400, revêtue d'une couche en fibre de verre imbibée des deux côtés, boulonnée à une structure métallique en acier galvanisé de guides primaires 60/27 mm séparées de 1000 mm d'axe à axe et suspendues du plancher ou de l'élément porteur à l'aide d'accroches Nonius tous les 750 mm, et de guides secondaires fixées perpendiculairement aux primaires à l'aide de faîtes et placées avec une modulation maximale de 400 mm d'axe à axe, y compris les fixations, la visserie, la résolution du périmètres et des points particuliers, mortier de joints, bande de joints et les accessoires de montage. Totalement terminé avec pâte Aquapanel Q4 Finish.
Inclut: Implantation des axes de la structure métallique. Nivellement et fixation du profilé en U sur le périmètre et mise en place de la bande acoustique de dilatation. Signalisation des points d'ancrage au plancher ou à l'élément support. Nivellement et suspension des profilés primaires et secondaires de la structure. Vissage et mise en place des plaques. Traitement des joints. Application de la couche de finition.
Critère de métré de projet: Surface mesurée entre les parements, selon documentation graphique du Projet, sans déduire les ouvertures pour les installations.
Critère de mesure de l'ouvrage: On mesurera la surface réellement exécutée selon les spécifications du Projet, sans déduire les ouvertures de surface inférieure à 1 m².

| Code | U | Désignation | Quantité | Prix | Montant |
|---|---|---|---|---|---|
| mt12pfk012a | m | Profilé U 30/30 en tôle d'acier galvanisé, systèmes "KNAUF", épaisseur 0,55 mm. (matériau) | 0.400 | 1.93 | 0.77 |
| mt12pck020b | m | Bande acoustique de dilatation "KNAUF" de 50 mm de largeur. (matériau) | 0.400 | 0.38 | 0.15 |
| mt12psg220 | U | Fixation composée d'une cheville et d'une vis 5x27. (matériau) | 2.300 | 0.09 | 0.21 |
| mt12pek050c | U | Partie supérieure Nonius "KNAUF", 530/630, pour faux plafonds suspendus. (matériau) | 1.500 | 1.39 | 2.09 |
| mt12pek050b | U | Goupille Nonius "KNAUF", pour faux plafonds suspendus. (matériau) | 1.500 | 0.19 | 0.29 |
| mt12pek050a | U | Accroche Nonius "KNAUF", pour faux plafonds suspendus. (matériau) | 1.500 | 1.14 | 1.71 |
| mt12ptk010ab | U | Vis LN "KNAUF" 3,5x11. (matériau) | 1.500 | 0.06 | 0.09 |
| mt12pfk011a | m | Ossature 60/27 "KNAUF" en tôle d'acier galvanisé. (matériau) | 3.200 | 2.22 | 7.10 |
| mt12pek020k | U | Connecteur pour pièce d'ossature 60/27, "KNAUF". (matériau) | 0.800 | 0.66 | 0.53 |
| mt12pek020c | U | Faîte pour pièce d'ossature 60/27, "KNAUF". (matériau) | 2.900 | 0.81 | 2.35 |
| mt12pak010a | m² | Plaque en ciment Portland Aquapanel Outdoor "KNAUF" 12,5x1200x2400, revêtue d'une couche en fibre de verre imbibée des deux côtés. (matériau) | 1.030 | 35.35 | 36.41 |
| mt12ptk010ci | U | Vis autoforeuse TN "KNAUF" 4,2x70. (matériau) | 22.000 | 0.10 | 2.20 |
| mt12pak060 | kg | Mortier de joints Aquapanel "KNAUF", couleur gris. (matériau) | 0.600 | 3.71 | 2.23 |
| mt12pak050 | m | Bande de joints Aquapanel Outdoor "KNAUF". (matériau) | 2.100 | 0.76 | 1.60 |
| mt12pak085 | l | Impression incolore au siloxane GRC "KNAUF". (matériau) | 0.200 | 5.54 | 1.11 |
| mt12pak095a | kg | Pâte Aquapanel Q4 Finish "KNAUF", finition lisse, couleur blanc, pour traitement des joints et masticage superficiel de plaques. (matériau) | 1.700 | 4.86 | 8.26 |
| op00fre010 |  | Fraiseuse. | 1.000 | 0.00 | 0.00 |
| op00ato010 |  | Tournevis. | 1.000 | 0.00 | 0.00 |
| mo015 | h | Compagnon professionnel III/CP2 monteur de faux plafonds en plaques de plâtre. (main-d'œuvre) | 0.388 | 3.80 | 1.47 |
| mo082 | h | Ouvrier professionnel II/OP monteur de faux plafonds en plaques de plâtre. (main-d'œuvre) | 0.388 | 2.32 | 0.90 |
| % | % | Coûts directs complémentaires | 2 % | 69.47 | 1.39 |
|  |  | Coûts directs |  |  | 70.86 |
