# Plafond suspendu continu

- Propriété du fichier: CYPE INGENIEROS, S.A.
- Format: FIEBDC-3/2002
- Zone géographique: Gabon
- Coûts indirects: 3.00 %
- Frais généraux: 13.00 %
- Bénéfice: 6.00 %
- TVA: 18.00 %

## F Aménagements et finitions

### FL Revêtements de plafonds

#### FLN Plafonds suspendus non démontables

**FLN170** m² Plafond suspendu continu, situé à une hauteur inférieure à 4 m, de panneau acoustique en laine de roche, composé de modules de 1200x1200x40 mm, finition en couleur personnalisée, pour système de profilés occultés avec des profilés T 40.
Fourniture et montage d'un plafond suspendu continu, situé à une hauteur inférieure à 4 m, constitué de panneau acoustique autoportant en laine de roche volcanique, composé de modules de 1200x1200x40 mm, avec la face visible revêtue avec un voile de couleur blanc et la face arrière revêtue avec un contre-voile résistant à l'usure, finition en couleur personnalisée, suspendu au plafond à l'aide d'un système de profilés occultés avec des profilés T 40, comprenant des guides primaires placées tous les 1200 mm et des guides secondaires placées tous les 600 mm entre les guides primaires, fixées au plafond à l'aide de supports pendus tous les 1200 mm. comprend les fixations, la visserie, la résolution du périmètre et des points particuliers, la pâte à joints, la bande de joints et les accessoires de montage.
Inclut: Implantation des axes de la structure métallique. Signalisation des points d'ancrage au plancher ou à l'élément support. Nivellement et suspension des profilés primaires et secondaires de la structure. Boulonnage et mise en place des plaques. Traitement des joints. Application de l'enduit.
Critère de métré de projet: Surface mesurée entre les parements, selon documentation graphique du Projet, sans déduire les ouvertures pour les installations.
Critère de mesure de l'ouvrage: On mesurera la surface réellement exécutée selon les spécifications du Projet, sans décompter les ouvertures pour les installations.

| Code | U | Désignation | Quantité | Prix | Montant |
|---|---|---|---|---|---|
| mt12par150b | m² | Panneau acoustique autoportant en laine de roche volcanique, Euroclasse A2-s1, d0 de réaction au feu, composé de modules de 1200x1200x40 mm, avec la face visible revêtue avec un voile de couleur blanc et la face arrière revêtue avec un contre-voile résistant à l'usure, comprend le système de profilés occultés avec des profilés T 40, les tiges de fixation et les trappes d'accès. (matériau) | 1.050 | 188.11 | 197.52 |
| mt12fta010a | U | Rondelle de fixation. (matériau) | 0.700 | 0.64 | 0.45 |
| mt12fta020a | U | Rosace de fixation. (matériau) | 4.850 | 3.32 | 16.10 |
| mt12fta030a | m | Bande pour joints de 40 mm de largeur. (matériau) | 1.700 | 0.35 | 0.60 |
| mt12fta040a | kg | Pâte pour joints. (matériau) | 1.100 | 15.49 | 17.04 |
| mt12fta050b | kg | Enduit couleur personnalisée. (matériau) | 1.300 | 44.55 | 57.92 |
| op00fre010 |  | Fraiseuse. | 1.000 | 0.00 | 0.00 |
| op00ato010 |  | Tournevis. | 1.000 | 0.00 | 0.00 |
| mo015 | h | Compagnon professionnel III/CP2 monteur de faux plafonds en plaques de plâtre. (main-d'œuvre) | 0.317 | 3.80 | 1.20 |
| mo082 | h | Ouvrier professionnel II/OP monteur de faux plafonds en plaques de plâtre. (main-d'œuvre) | 0.317 | 2.32 | 0.74 |
| % | % | Coûts directs complémentaires | 2 % | 291.57 | 5.83 |
|  |  | Coûts directs |  |  | 297.40 |
