# Carrelage avec plaques de grès porcelainé de grand format STON-KER de "BUTECH"

- Propriété du fichier: CYPE INGENIEROS, S.A.
- Format: FIEBDC-3/2002
- Zone géographique: Gabon
- Coûts indirects: 3.00 %
- Frais généraux: 13.00 %
- Bénéfice: 6.00 %
- TVA: 18.00 %

## F Aménagements et finitions

### FM Revêtements de murs

#### FMC Carrelage

**FMC220** m² Carrelage avec plaques de grès porcelainé de grand format STON-KER de "BUTECH", "PORCELANOSA GRUPO", série Carpatia, finition Beige, de 33x66x1 cm, placé sur une surface support d'un mortier de ciment ou de béton sur parement intérieur, via adhésif cémenteux amélioré, C2 TE, avec glissement réduit et temps ouvert augmenté, Fr-one Gris "BUTECH", avec joints minces (séparation des carreaux comprise entre 1,5 et 3 mm); avec cantonnières de PVC; jointoiement avec du mortier de joints cémenteux Colorstuk 0-4 "BUTECH", type CG 2, couleur Manhattan, pour joints de jusqu'à 4 mm.
Fourniture et mise en place d'un carrelage avec plaques de grès porcelainé de grand format STON-KER de "BUTECH", "PORCELANOSA GRUPO", série Carpatia, finition Beige, de 33x66x1 cm, placés avec adhésif cémenteux amélioré, C2 TE, avec glissement réduit et temps ouvert augmenté, Fr-one Gris "BUTECH", étendu avec une truelle sur la surface support. Comprend la préparation de la surface support en mortier de ciment ou en béton, l'implantation, les découpes, et les joints; le jointoiement avec du mortier de joints cémenteux Colorstuk 0-4 "BUTECH", type CG 2, couleur Manhattan, pour joints de jusqu'à 4 mm; avec cantonnières de PVC; la finition et le nettoyage final.
Inclut: Préparation de la surface support. Implantation des niveaux et disposition des carreaux. Mise en place de guides ou de règles. Préparation et application de l'adhésif. Réalisation de joints de mouvement. Mise en place des carreaux. Réalisation des coins. Jointoiement de carreaux. Finition et nettoyage final.
Critère de métré de projet: Surface mesurée selon documentation graphique du Projet, en déduisant les ouvertures de surface supérieure à 3 m². Le métré par ruptures et recoupes n'a pas été incrémentée 5% de pièces de plus a été considéré dans la décomposition.
Critère de mesure de l'ouvrage: On mesurera la surface réellement exécutée selon les spécifications du Projet, en déduisant les ouvertures de surface supérieure à 3 m².

| Code | U | Désignation | Quantité | Prix | Montant |
|---|---|---|---|---|---|
| mt09mcb010g | kg | Adhésif cémenteux amélioré, C2 TE, avec glissement réduit et temps ouvert augmenté, selon NF EN 12004, Fr-one Gris "BUTECH", pour façades céramiques, constitué de ciments à haute résistance, granulats sélectionnés et contenu élevé en résines synthétiques. (matériau) | 6.000 | 0.59 | 3.54 |
| mt19awa010 | m | Cantonnière en PVC à coins carrelés. (matériau) | 0.500 | 1.74 | 0.87 |
| mt12pcb020lgD1 | m² | Plaque de grès porcelainé de grand format STON-KER de "BUTECH", "PORCELANOSA GRUPO", série Carpatia, finition Beige, de 33x66x1 cm. (matériau) | 1.050 | 56.61 | 59.44 |
| mt09mcb020aa | kg | Mortier de joints cémenteux Colorstuk 0-4 "BUTECH", type CG2, selon NF EN 13888, couleur Manhattan, pour joints de jusqu'à 4 mm, constitué de ciments à haute résistance, granulats sélectionnés, pigments et additifs spécifiques, adapté pour tout type de carreaux céramiques et pierres naturelles. (matériau) | 0.500 | 1.24 | 0.62 |
| op00sie030 |  | Scie à disque de diamant, pour table de travail, à coupe humide. | 1.000 | 0.00 | 0.00 |
| op00amo010 |  | Rectifieuse ou scie radiale. | 1.000 | 0.00 | 0.00 |
| op00tal010 |  | Perceuse. | 1.000 | 0.00 | 0.00 |
| mo024 | h | Compagnon professionnel III/CP2 carreleur en revêtements muraux. (main-d'œuvre) | 0.425 | 3.64 | 1.55 |
| mo062 | h | Ouvrier professionnel II/OP carreleur en revêtements muraux. (main-d'œuvre) | 0.425 | 2.30 | 0.98 |
| % | % | Coûts directs complémentaires | 2 % | 67.00 | 1.34 |
|  |  | Coûts directs |  |  | 68.34 |
