# Revêtement mural avec plaque en acier inoxydable

- Propriété du fichier: CYPE INGENIEROS, S.A.
- Format: FIEBDC-3/2002
- Zone géographique: Gabon
- Devise: XAF
- Coûts indirects: 3.00 %
- Frais généraux: 13.00 %
- Bénéfice: 6.00 %
- TVA: 18.00 %

## F Aménagements et finitions

### FM Revêtements de murs

#### FME Métallique

**FME010** m² Revêtement mural avec plaque en acier inoxydable.
Bardage métallique intérieur avec plaque, en acier inoxydable AISI 304, de 1,2 mm d'épaisseur, finition brillant, travaillée en atelier, fixé avec vis en acier galvanisé à une structure métallique de profilés en plaque d'acier galvanisé, de 85 mm de largeur, ancrée au parement vertical tous les 600 mm, avec chevilles avec douille en nylon et vis en acier galvanisé, à tête fraisée.
Inclut: Préparation et nettoyage de la surface à revêtir. Implantation des joints, des vides et des rencontres. Implantation des profilés sur le parement. Fixation des profilés sur le parement. Découpe et préparation du revêtement. Mise en place et fixation du revêtement. Résolution du périmètre du revêtement. Nettoyage de la surface.
Critère pour le métré: Surface mesurée selon documentation graphique du Projet, en déduisant les ouvertures de surface supérieure à 2 m².
Critère pour le mémoire: On mesurera la surface réellement exécutée selon les spécifications du Projet, en déduisant les ouvertures de surface supérieure à 2 m².

| Code | U | Désignation | Quantité | Prix | Montant |
|---|---|---|---|---|---|
| mt29pme030a | m | Profilé en plaque d'acier galvanisé, de 85 mm de largeur. (matériau) | 1.660 | 853.10 | 1416.15 |
| mt26aaa033a | U | Cheville avec douille en nylon et vis en acier galvanisé, à tête fraisée. (matériau) | 12.000 | 249.90 | 2998.80 |
| mt29pme010v | m² | Plaque, en acier inoxydable AISI 304, de 1,2 mm d'épaisseur, finition brillant, travaillée en atelier, pour revêtement des parements verticaux intérieurs. (matériau) | 1.050 | 19629.87 | 20611.36 |
| mt29pme040a | U | Vis en acier galvanisé. (matériau) | 9.330 | 18.18 | 169.62 |
| mo018 | h | Compagnon professionnel III/CP2 menuisier PVC et métal. (main-d'œuvre) | 0.359 | 3363.92 | 1207.65 |
| mo059 | h | Ouvrier professionnel II/OP menuisier PVC et métal. (main-d'œuvre) | 0.359 | 2132.31 | 765.50 |
| % | % | Frais de chantier des unités d'ouvrage | 2 % | 27169.08 | 543.38 |
|  |  | Coûts directs |  |  | 27712.46 |
