# Émail à l'eau

- Propriété du fichier: CYPE INGENIEROS, S.A.
- Format: FIEBDC-3/2002
- Zone géographique: Gabon
- Devise: XAF
- Coûts indirects: 3.00 %
- Frais généraux: 13.00 %
- Bénéfice: 6.00 %
- TVA: 18.00 %

## F Aménagements et finitions

### FP Peintures

#### FPB Spéciales bois

**FPB080** m² Émail à l'eau.
Application manuelle de deux couches d'émail à l'eau à base de résines acryliques, non diluée, (rendement: 0,09 l/m² chaque couche); application préalable d'une couche d'impression étanche, à base de résines acryliques en dispersion aqueuse et pigments sélectionnés, (rendement: 0,1111 l/m²), sur surface de menuiserie en bois, à l'intérieur. Comprend le polissage.
Critère d'évaluation économique: Le prix comprend la protection des éléments du contour qui pourraient être affectés pendant les travaux.
Inclut: Préparation et nettoyage de la surface support. Application de la couche de fond. Application successive, avec des intervalles de séchage, des couches de finition.
Critère pour le métré: Surface mesurée selon documentation graphique du Projet, sans décompter les vides, à deux face, de l'extérieur à l'extérieur du couvre joints.
Critère pour le mémoire: On mesurera la surface réellement exécutée selon les spécifications du Projet, par les deux faces, en incluant les couvre-joints.

| Code | U | Désignation | Quantité | Prix | Montant |
|---|---|---|---|---|---|
| mt27plj020a | l | Impression étanche pour intérieur, formulée avec résines acryliques en dispersion aqueuse et pigments sélectionnés, couleur blanche, à appliquer à la brosse, au rouleau ou au pistolet. (matériau) | 0.111 | 14639.77 | 1625.01 |
| mt27eaj010a | l | Émail à l'eau pour intérieur, finition brillante, à base de résines acryliques, couleur blanche, à séchage rapide, appliqué à la brosse, au rouleau ou au pistolet. (matériau) | 0.180 | 19324.50 | 3478.41 |
| op00dec010 |  | Décapeur. | 1.000 | 0.00 | 0.00 |
| op00tal020 |  | Malaxeur éléctrique. | 1.000 | 0.00 | 0.00 |
| mo038 | h | Compagnon professionnel III/CP2 peintre. (main-d'œuvre) | 0.328 | 4016.60 | 1317.44 |
| mo076 | h | Ouvrier professionnel II/OP peintre. (main-d'œuvre) | 0.066 | 2575.70 | 170.00 |
| % | % | Frais de chantier des unités d'ouvrage | 2 % | 6590.86 | 131.82 |
|  |  | Coûts directs |  |  | 6722.68 |
