# Chape sèche, système "PLACO"

- Propriété du fichier: CYPE INGENIEROS, S.A.
- Format: FIEBDC-3/2002
- Zone géographique: Gabon
- Devise: XAF
- Coûts indirects: 3.00 %
- Frais généraux: 13.00 %
- Bénéfice: 6.00 %
- TVA: 18.00 %

## F Aménagements et finitions

### FS Revêtements de sols

#### FSA Bases de revêtement

**FSA090** m² Chape sèche, système "PLACO".
Chape sèche, système Placo Force Floor Plus "PLACO", sur un plancher en béton dûment nivelé (non compris dans ce prix), constituée de plaque de chape sèche, Solera Rigidur 20 "PLACO", de 20 mm d'épaisseur, à bords longitudinaux à rainure et languette composée de deux plaques de plâtre renforcé avec des fibres, collées en usine, de 10 mm, appuyée sur pare-vapeur constitué de film de polyéthylène de 0,2 mm d'épaisseur et isolant thermique et acoustique constitué de panneau rigide en laine minérale, de 20 mm d'épaisseur, préalablement étendus sur le plancher et dont les bords sont unis entre eux par collage et vissage postérieur, et plaque de plâtre renforcé avec des fibres GF-C1-I-W2 / NF EN 15283-2 - 1200 / 2400 / 12,5 / à bords longitudinaux carrés, Rigidur H 13 BC "PLACO", unie à la plaque de la chape sèche avec un adhésif et un vissage postérieur. Comprend la bande périmétrique, l'adhésif et les vis.
Inclut: Mise en place du film en polyéthylène. Mise en place de la bande périmétrique. Mise en place de l'isolant. Mise en place des plaques.
Critère pour le métré: Surface mesurée selon documentation graphique du Projet.
Critère pour le mémoire: On mesurera la surface réellement exécutée selon les spécifications du Projet, en déduisant la surface occupée par les poteaux situés dans le périmètre.

| Code | U | Désignation | Quantité | Prix | Montant |
|---|---|---|---|---|---|
| mt15mbv100a | m² | Film de polyéthylène, de 0,2 mm d'épaisseur. (matériau) | 1.100 | 258.51 | 284.36 |
| mt12plj020c | m | Bande étanche autoadhésive, Banda 45 "PLACO", en mousse de polyéthylène à cellules fermées, de 3 mm d'épaisseur et 45 mm de largeur, pour l'étanchéité et l'isolement du périmêtre des chapes. (matériau) | 1.100 | 309.91 | 340.90 |
| mt16lra012a | m² | Panneau rigide en laine minérale, selon NF EN 13162, non revêtu, de 20 mm d'épaisseur, résistance thermique 0,45 m²K/W, conductivité thermique 0,041 W/(mK), Euroclasse A1 de réaction au feu selon NF EN 13501-1, densité 90 kg/m³, chaleur spécifique 840 J/kgK et coefficient de résistance à la diffusion de la vapeur d'eau 1,3. (matériau) | 1.500 | 5449.83 | 8174.75 |
| mt12pss010a | m² | Plaque de chape sèche, Solera Rigidur 20 "PLACO", de 20 mm d'épaisseur, à bords longitudinaux à rainure et languette composée de deux plaques de plâtre renforcé avec des fibres, collées en usine, de 10 mm. (matériau) | 1.050 | 22869.92 | 24013.42 |
| mt12pss020 | kg | Adhésif, Rigidur Nature Line Suelo "PLACO", pour traitement des joints. (matériau) | 0.090 | 11004.10 | 990.37 |
| mt12plt050b | U | Vis autoformeuse Rigidur 30 "PLACO", avec tête en trompette, de 30 mm de longueur. (matériau) | 18.000 | 16.00 | 288.00 |
| mt12plk015a | m² | Plaque de plâtre renforcé avec des fibres GF-C1-I-W2 / NF EN 15283-2 - 1200 / 2400 / 12,5 / à bords longitudinaux carrés, Rigidur H 13 BC "PLACO". (matériau) | 1.050 | 13916.70 | 14612.54 |
| op00ato010 |  | Tournevis. | 1.000 | 0.00 | 0.00 |
| op00tal010 |  | Perceuse. | 1.000 | 0.00 | 0.00 |
| op00sie010 |  | Scie sauteuse. | 1.000 | 0.00 | 0.00 |
| mo053 | h | Compagnon professionnel III/CP2 plaquiste. (main-d'œuvre) | 0.599 | 3412.24 | 2043.93 |
| mo100 | h | Ouvrier professionnel II/OP plaquiste. (main-d'œuvre) | 0.599 | 2127.82 | 1274.56 |
| % | % | Frais de chantier des unités d'ouvrage | 2 % | 52022.83 | 1040.46 |
|  |  | Coûts directs |  |  | 53063.29 |
