# Dallage sec, système Placo Force Floor Plus "PLACO" constitué de plaque de dallage sec

- Propriété du fichier: CYPE INGENIEROS, S.A.
- Format: FIEBDC-3/2002
- Zone géographique: Gabon
- Coûts indirects: 3.00 %
- Frais généraux: 13.00 %
- Bénéfice: 6.00 %
- TVA: 18.00 %

## F Aménagements et finitions

### FS Revêtements de sols

#### FSA Bases de revêtement

**FSA080** m² Dallage sec, système Placo Force Floor Plus "PLACO" constitué de plaque de dallage sec, Solera Rigidur 20 "PLACO", de 20 mm d'épaisseur et plaque de plâtre renforcée avec des fibres GF-C1-I-W2 / NF EN 15283-2 - 1200 / 3000 / 12,5 / bord carré, Rigidur H 13 BC "PLACO".
Fourniture et mise en place d'un dallage sec, système Placo Force Floor Plus "PLACO", sur un plancher en béton dûment nivelé (non compris dans ce prix), constitué de plaque de dallage sec, Solera Rigidur 20 "PLACO", de 20 mm d'épaisseur, avec bords à rainure et languette composée de deux plaques de plâtre renforcées avec des fibres, collées en usine, de 10 mm, appuyé sur pare-vapeur constitué de film de polyéthylène de 0,2 mm d'épaisseur et isolation thermique et acoustique constituée de panneau rigide en laine minérale, de 20 mm d'épaisseur, préalablement étendus sur le plancher et dont les bords sont unis entre eux par collage et vissage postérieur, et plaque de plâtre renforcée avec des fibres GF-C1-I-W2 / NF EN 15283-2 - 1200 / 3000 / 12,5 / bord carré, Rigidur H 13 BC "PLACO", unie à la plaque de dallage sec avec un adhésif et un vissage postérieur. Comprend la bande périmétrique, l'adhésif et les vis.
Inclut: Mise en place du film en polyéthylène. Mise en place de la bande périmétrique. Mise en place de l'isolation. Mise en place des plaques.
Critère de métré de projet: Surface mesurée selon documentation graphique du Projet.
Critère de mesure de l'ouvrage: On mesurera la surface réellement exécutée selon les spécifications du Projet, en déduisant la surface occupée par les poteaux situés dans le périmètre.

| Code | U | Désignation | Quantité | Prix | Montant |
|---|---|---|---|---|---|
| mt18mva080 | m² | Film de polyéthylène de 0,2 mm d'épaisseur, pour utilisation en tant que pare-vapeur. (matériau) | 1.100 | 0.41 | 0.45 |
| mt12plj020b | m | Bande étanche, Ruban Résilient 45 "PLACO", en mousse à cellules fermées avec une face auto-adhésive, pour l'étanchéité et l'isolation de la base des cloisons. (matériau) | 1.100 | 0.61 | 0.67 |
| mt16lra012a | m² | Panneau rigide en laine minérale, selon NF EN 13162, non revêtu, de 20 mm d'épaisseur, résistance thermique 0,45 m²K/W, conductivité thermique 0,041 W/(mK), densité 90 kg/m³, chaleur spécifique 840 J/kgK et coefficient de résistance à la diffusion de la vapeur d'eau 1,3. (matériau) | 1.500 | 5.43 | 8.15 |
| mt12pss010a | m² | Plaque de dallage sec, Solera Rigidur 20 "PLACO", de 20 mm d'épaisseur, avec bords à rainure et languette composée de deux plaques de plâtre renforcées avec des fibres, collées en usine, de 10 mm. (matériau) | 1.050 | 40.22 | 42.23 |
| mt12pss020 | kg | Adhésif, Rigidur Nature Line Suelo "PLACO", pour traitement des joints. (matériau) | 0.090 | 21.15 | 1.90 |
| mt12plt050b | U | Vis autoformeuse Rigidur 30 "PLACO", avec tête en trompette, de 30 mm de longueur. (matériau) | 18.000 | 0.03 | 0.54 |
| mt12plk015c | m² | Plaque de plâtre renforcée avec des fibres GF-C1-I-W2 / NF EN 15283-2 - 1200 / 3000 / 12,5 / bord carré, Rigidur H 13 BC "PLACO". (matériau) | 1.050 | 22.05 | 23.15 |
| op00ato010 |  | Tournevis. | 1.000 | 0.00 | 0.00 |
| op00tal010 |  | Perceuse. | 1.000 | 0.00 | 0.00 |
| op00sie010 |  | Scie sauteuse. | 1.000 | 0.00 | 0.00 |
| mo053 | h | Compagnon professionnel III/CP2 plaquiste. (main-d'œuvre) | 0.585 | 3.80 | 2.22 |
| mo100 | h | Ouvrier professionnel II/OP plaquiste. (main-d'œuvre) | 0.585 | 2.32 | 1.36 |
| % | % | Coûts directs complémentaires | 2 % | 80.67 | 1.61 |
|  |  | Coûts directs |  |  | 82.28 |
