# Revêtement de sol continu pour intérieurs réalisé par application de revêtement rugueux pour parking, sur revêtement intérieur d'aggloméré asphaltique (non compris dans ce prix)

- Propriété du fichier: CYPE INGENIEROS, S.A.
- Format: FIEBDC-3/2002
- Zone géographique: Gabon
- Coûts indirects: 3.00 %
- Frais généraux: 13.00 %
- Bénéfice: 6.00 %
- TVA: 18.00 %

## F Aménagements et finitions

### FS Revêtements de sols

#### FSM Béton et mortier

**FSM010** m² Revêtement de sol continu pour intérieurs réalisé par application de revêtement rugueux pour parking, sur revêtement intérieur d'aggloméré asphaltique (non compris dans ce prix).
Réalisation de revêtement de sol continu rugueux pour intérieurs obtenu par l'application successive d'une couche d'adhérence et de régularisation de la surface avec du mortier à base de résines acryliques, abrasion Taber à sec < 0,2 g et viscosité > 25 poises, rendement approché de 2,0 kg/m²; deux couches de mortier bicomposant à base de résines acryliques époxy, abrasion Taber à sec < 0,2 g et rendement approché de 0,4 kg/m² par couche; et une couche de scellement avec peinture bicomposant à base de résines acryliques époxy, abrasion Taber à sec < 0,2 g et viscosité > 40 poises et rendement approché de 0,2 kg/m²; étendues à la main via des restes de bande de gomme en couches uniformes, avec une épaisseur totale approximative de 1,5 mm, sur revêtement intérieur d'aggloméré asphaltique (non compris dans ce prix).
Inclut: Nettoyage et préparation du support. Implantation des joints et des planchers de travail. Application de la couche d'impression. Application de la couche de mortier. Application de la couche de scellage. Nettoyage final de la surface terminée.
Critère de métré de projet: Surface mesurée selon documentation graphique du Projet.
Critère de mesure de l'ouvrage: On mesurera la surface réellement exécutée selon les spécifications du Projet.

| Code | U | Désignation | Quantité | Prix | Montant |
|---|---|---|---|---|---|
| mt47adc140a | kg | Mortier à base de résines acryliques. (matériau) | 2.000 | 1.79 | 3.58 |
| mt47adc020a | kg | Mortier bicomposant à base de résines acryliques époxy. (matériau) | 0.800 | 14.99 | 11.99 |
| mt47adc030a | kg | Peinture bicomposant à base de résines acryliques époxy. (matériau) | 0.200 | 16.20 | 3.24 |
| mo020 | h | Compagnon professionnel III/CP2 construction. (main-d'œuvre) | 0.467 | 3.64 | 1.70 |
| mo077 | h | Ouvrier professionnel II/OP construction. (main-d'œuvre) | 0.534 | 2.30 | 1.23 |
| mo113 | h | Ouvrier d'exécution I/OE1 construction. (main-d'œuvre) | 0.534 | 2.21 | 1.18 |
| % | % | Coûts directs complémentaires | 2 % | 22.92 | 0.46 |
|  |  | Coûts directs |  |  | 23.38 |
