# Scellement d'un joint dans un revêtement de sol continu en béton, avec un profilé pré-assemblé

- Propriété du fichier: CYPE INGENIEROS, S.A.
- Format: FIEBDC-3/2002
- Zone géographique: Gabon
- Devise: XAF
- Coûts indirects: 3.00 %
- Frais généraux: 13.00 %
- Bénéfice: 6.00 %
- TVA: 18.00 %

## F Aménagements et finitions

### FS Revêtements de sols

#### FSM Béton et mortier

**FSM170** m Scellement d'un joint dans un revêtement de sol continu en béton, avec un profilé pré-assemblé.
Scellement d'un joint intermédiaire d'entre 8 et 17 mm de largeur et 40 mm de profondeur, dans un revêtement de sol continu en béton, avec profilé pré-assemblé composé de deux profilés en acier inoxydable AISI 304, entre lesquels est placée un profilé de néoprène compressible jusqu'à 50%.
Inclut: Nettoyage et préparation de l'intérieur du joint. Coupe et mise en place du profilé.
Critère pour le métré: Longueur mesurée selon documentation graphique du Projet.
Critère pour le mémoire: On mesurera la longueur réellement exécutée selon les spécifications du Projet.

| Code | U | Désignation | Quantité | Prix | Montant |
|---|---|---|---|---|---|
| mt18wwe040a | U | Profilé pré-assemblé pour le scellement des joints intermédiaires d'entre 8 et 17 mm de largeur et 40 mm de profondeur, dans les revêtements de sols continus en béton, composé de deux profilés en acier inoxydable AISI 304, entre lesquels est placée un profilé de néoprène compressible jusqu'à 50%. (matériau) | 1.050 | 2070.48 | 2174.00 |
| op00amo010 |  | Rectifieuse ou scie radiale. | 1.000 | 0.00 | 0.00 |
| mo020 | h | Compagnon professionnel III/CP2 construction. (main-d'œuvre) | 0.133 | 4151.67 | 552.17 |
| % | % | Frais de chantier des unités d'ouvrage | 2 % | 2726.17 | 54.52 |
|  |  | Coûts directs |  |  | 2780.69 |
