# Couche mince de mortier autonivelant de sulfate calcique, prêt à l'emploi

- Propriété du fichier: CYPE INGENIEROS, S.A.
- Format: FIEBDC-3/2002
- Zone géographique: Gabon
- Devise: XAF
- Coûts indirects: 3.00 %
- Frais généraux: 13.00 %
- Bénéfice: 6.00 %
- TVA: 18.00 %

## F Aménagements et finitions

### FS Revêtements de sols

#### FSN Nivellement

**FSN030** m² Couche mince de mortier autonivelant de sulfate calcique, prêt à l'emploi.
Couche mince de mortier autonivelant, CA - C30 - F6 selon NF EN 13813, de 12 mm d'épaisseur, appliquée mécaniquement, pour la régularisation et le nivellement de la surface support intérieure en béton ou en mortier, application préalable d'impression régulatrice d'absorption, préparée pour recevoir revêtement de sol en liège, en bois, laminé, flexible ou textile. Comprend la bande de panneau rigide en polystyrène expansé pour la préparation des joints de dilatation périphériques.
Critère d'évaluation économique: Le prix ne comprend ni le support en béton ni le revêtement.
Inclut: Implantation et marquage des niveaux de finition. Préparation des joints périphériques de dilatation. Application de la couche d'apprêt. Déversement et extension du mélange. Séchage du mortier.
Critère pour le métré: Surface mesurée selon documentation graphique du Projet.
Critère pour le mémoire: On mesurera la surface réellement exécutée selon les spécifications du Projet, en déduisant la surface occupée par les poteaux situés dans le périmètre.

| Code | U | Désignation | Quantité | Prix | Montant |
|---|---|---|---|---|---|
| mt09moc005b | kg | Impression régulatrice d'absorption, pour la fixation de supports désagrégeables et améliorer l'adhérence des supports absorbants. (matériau) | 0.200 | 5893.76 | 1178.75 |
| mt09mal021a | m³ | Mortier autonivelant, CA - C30 - F6 selon NF EN 13813, à base de sulfate calcaire, pour épaisseurs de 2,5 à 7,0 cm, utilisé en nivellement des revêtement. (matériau) | 0.012 | 284324.45 | 3411.89 |
| mt16pea020a | m² | Panneau rigide en polystyrène expansé, selon NF EN 13163, usinage latéral droit, de 10 mm d'épaisseur, résistance thermique 0,25 m²K/W, conductivité thermique 0,036 W/(mK), pour joint de dilatation. (matériau) | 0.100 | 793.44 | 79.34 |
| mq06pym020 | h | Mélangeuse-pompeuse pour mortiers autonivelants. (matériel) | 0.058 | 5827.52 | 338.00 |
| mo031 | h | Compagnon professionnel III/CP2 chapiste. (main-d'œuvre) | 0.040 | 4151.67 | 166.07 |
| mo069 | h | Ouvrier professionnel II/OP chapiste. (main-d'œuvre) | 0.067 | 2661.82 | 178.34 |
| % | % | Frais de chantier des unités d'ouvrage | 2 % | 5352.39 | 107.05 |
|  |  | Coûts directs |  |  | 5459.44 |
